# Amt Odervorland
Angebotsaufforderung (GAEB DA XML 3.3, DA83)
Projekt: 20-597
Währung: EUR
Erstellt mit: GXML Toolbox V3.3 R20220330, ORCA AVA 27 27.00.00, 18.03.2026

## Allgemeine Technische Vertragsbedingungen
Allgemeine Technische Vertragsbedingungen

1.  Baudurchführung

1.1  Der Auftraggeber beabsichtigt regelmäßige Baubesprechungen durchzuführen (wöchentlich, bzw.
  14-tägig). Der verantwortliche Bauleiter des Auftragnehmers ist zur Teilnahme verpflichtet.

1.2  Nachbargrundstücke, Nachbargebäude und öffentliche Verkehrsflächen müssen geschützt und
  vom Auftragnehmer wieder in den ursprünglichen  Zustand versetzt werden. Dies gilt auch für
  technische Anlagen und Ausrüstung.

1.3  Jeder Auftragnehmer ist verpflichtet, die von Ihm genutzen Räume und Örtlichkeiten sauber zu halten.
  Bei Ausführung der Arbeit anfallender Bauschutt, Verpackungsmaterial etc. ist unverzüglich zu
  entsorgen.

1.4  Eine Lagerung von Bauschutt und Abfall im Bereich der Baustelle ist nicht gestattet. Die entsprechneden
  Kosten im Zusammenhang mit der Schuttbeseitigung sind in die Einheitspreise einzukalkulieren.

1.5  Eine allgemeine Grobreinigung seines Arbeitsbereiches ist mindestens einmal je Woche durchzuführen.

1.6  Kommt der Auftragnehmer der unter Pkt. 1.3 bis 1.5  genannten Verpflichtungen nicht nach, so ist der
  Auftraggeber berechtigt - ohne weitere Aufforderung - die Säuberung und Abfuhr auf Kosten des
  Auftragnehmers durchführen zu lassen.

1.7  Die Anlieferung aller zum Einsatz kommenden Werkstoffe und Materialien muss in der Originalverpackug erfolgen. Es sind die Richtlinien des Werkstoffherstellers zu berücksichtigen.
  Bei Systemaufbauten dürfen nur Stoffe eines Herstellers verwendet werden.

2.  Einzelne Vertrags- und Ausführungsbedingungen

2.1  Umweltverträglichkeit

2.1.1 Die Beseitigung von Stoffen, die nicht in das Eigentum des Auftragnehmers übergehen, sind eine
  Nebenleistung im Sinne der ATV. Die Stoffe sind umweltverträglich im Rahmen der geltenden
  Bestimmungen zu entsorgen. Entsprechende  Entsorgungsnachweise sind der Bauleitung  unmittelbar
  nach Entsorgung vorzulegen.

2.1.2 Der Auftragnehmer stellt sicher, dass in den zur Verwendung kommenden Materialien keine
  gesundheits- und/ oder umweltschädigenden Stoffe enthalten sind. Dies gilt auch für Materialien, die
  von Dritten bezogen bzw. von Subunternehmern eingesetzt werden.

2.2  Bautagebuch

2.2.1 Der Auftragnehmer hat regelmäßig Bautagebuch zu führen und die wöchentlich der Bauleitung des
  Auftraggebers zu übergeben.
  Es müssen alle Angaben enthalten sein, die zur Ausführung und/oder Abrechnung von Bedeutung
  sein können.
  Zu den allgemeinen Mindestangaben gehören AK-Einsatz, Wetterangaben sowie taggenaue detaillierte
  Tätigkeitsbeschreibung mit Angabe des Ausführungsortes.

2.3  Baustelleneinrichtung

2.3.1 Vor dem Einrichten der Baustelle hat der  Auftragnehmer der Bauleitung unter Verwendung des
  vorhandenen Lageplanes eine Skizze über die beabsichtigte Baustelleneinrichtung und Lagerung
  von Materialien einzureichen.
  Dabei ist entsprechend den örtlichen Gegebenheiten zu beachten, dass nur begrenzt Lagerflächen bzw.  Flächen zur Baustelleneinrichtung zur Verfügung gestellt werden können.
  Vorhandene Feuerwehrzufahrten, Rettungswege und Müllentsorgungsplätze sind ständig freizuhalten.
  Nach Genehmigung durch die Bauleitung wird dieser Einrichtungsplan bindend.

2.3.2 Auch die Einrichtung von Räumen und Lagerplätzen im Gebäude darf erst nach ausdrücklicher
  Genehmigung durch die Bauleitung erfolgen.
  Auf Anordnung durch die Bauleitung sind diese unverzüglich zu räumen.

2.3.3 Die Baustelleneinrichtung wird nicht gesondert  vergütet, sofern nicht in den Titeln bzw. Positionen  des
  Leistungsverzeichnisses beschrieben.

3.  Kalkulationshinweise

3.1.  Der Auftragnehmer hat sich bei den öffentlichen Versorgungsunternehmen verantwortlich über die
  Kabel- bzw. Leitungsführung im Bereich des Baugrundstückes und der öffentlichen Verkehrsflächen zu
  informieren, sofern die vom  Auftraggeber enthaltenen Unterlagen nicht ausreichend sind. Erforderliche
  Sicherungsmaßnahmen sind mit einzukalkulieren.

## Allgemeine Baubeschreibung
Allgemeine Baubeschreibung

Bei dem beschriebenen Bauvorhaben handelt es sich um ein zweigeschossiges Gebäude.
Das 2-geschossige Gebäude wird monolithisch errichtet und hat ein Flachdach mit Attika.
Im Erdgeschoss befinden sich Büro-, Sanitär-und Technikräume, sowie das Foyer mit Empfang.
Weiterhin befindet sich im Erdgeschoss das Trauzimmer.
Im Obergeschoss sind Büro-und Beratungsräume sowie das Archiv angeordnet.
Die Gebäudehöhe beträgt ca.7,85 m bei abgeschrägter Attika.
Das Gebäude liegt in der Ortslage Briesen.
Die verkehrstechnische Erschließung der Baustelle erfolgt über eine öffentliche Zufahrtstraße
(Gemeindestraße).
Die Wände der Gebäude werden aus Kalksandsteinen errichtet, die Decken werden als Spannbeton-Hohldeckenplatten bzw.Filigrandecken ausgeführt.
Die Geschosstreppen werden als Fertigteile montiert.

Als Gründung kommt eine Plattengründung mit umlaufendem Streifenfundament als Frostschürze
zur Anwendung.
Stützen werden in Ortbetoneinzelfundamenten gegründet.
Die Gesamtabmaße des Gebäudes beträgt ca. 35,50 x 35,75 m.

## Bauausführung
Bauausführung

Alle in der Bauausführung anfallenden Reststoffe sind sortenrein zu trennen und zu entsorgen.
Die gesetzlichen Vorschriften, welche bei der Entsorgung zu beachten sind, sind einzuhalten ( Einhaltung Kreislaufwirtschaftsgesetz ).

Im Zuge der Ausführung der Arbeiten sind die gültigen Arbeits-und Gesundheitsschutzvorschriften einzuhalten.
Es sind schädliche Auswirkungen auf den Boden durch schädliche Flüssigkeiten im Bauprozess zu verhindern ( Einhaltung Gefahrstoffverordnung ).

Im Zuge der Arbeiten ist der Lärmschutz dahingehend umzusetzen, dass z.B. lärmarme Baumaschinen eingesetzt werden.
Gegen Staubbelastungen sind Absauganlagen an der Arbeitsstelle einzusetzen, staubbelastete Bereiche sind abzutrennen. Staubablagerungen sind durch entsprechende Technik zu beseitigen.

Zur Vermeidung von Gefahren durch schädliche Verdunstungsstoffe ist für eine ausreichende Belüftung zu sorgen bzw. Bauprodukte ohne schädliche Lösungsmittel einzusetzen.

Achtung!
Unmittelbare Nachbarbebauung KITA und Hort!
Mittagsruhezeiten von 12.00-14.00 Uhr sind zu beachten ( keine lärmintensiven Arbeiten ! ).
Staub, Lärm und andere Emissionen sind zu minimieren!

## Beschreibung örtliche Verhältnisse
Beschreibung örtliche Verhältnisse

1. Bauort:
Ortslage Briesen (Mark)
Grundstück: Gemarkung Briesen (Mark)
Flur 1, Flurstücke 1237 / 1423

Das verbindliche Lagesystem - Alteinmaß Gauß-Krüger, 3 ° breite Streifen.
Das verbindliche Höhensystem ist DHHN 92.

2. Baugrund- und Grundwasserverhältnisse:
Zusammenfassend kann festgestellt werden:
im geplanten Prüffeld:
Oberboden - schwach humose Feinsande OH, SE-OH
Unterboden: SE Fein- bzw. Mittelsande SE - teilweise als Bodenaustausch

Freies Grundwasser bei 42,50 m DHHN also ca. 3,50 m unter Oberkante Gelände.
Bemessungsgrundwasserstand: 42,40 m DHHN

Bodenkenngröße : Frostempfindlichkeit F1 (SE),
kf - Wert 10 x -4
Frostempfindlichkeit F2 (OH)
Versickerung: grundsätzlich möglich

3. Örtliche Verhältnisse:
Folgende Zuwegungen sind vorhanden: Haupterschließungsstraße, Asphalt B = 4,80 m,
ausgelegt für Schwerlastverkehr.
Die Einfahrt ist für große Fahrzeuge beengt!

4. Bereitstellung von Medien:
Alle benötigten Medien ( Baustrom / Bauwasser ) liegen bei Baubeginn an.

## Hinweis zur Kalkulation
Hinweis zur Kalkulation

Der Bieter ist verpflichtet, sich vor Abgabe eines Angebotes ein Bild von der Baustelle zu machen.

Es bestehen grundsätzlich beengte Bauverhältnisse. Demzufolge hat der Bieter seinen Baugeräteeinsatz und seine Bautechnologie zu wählen und Besonderheiten einzukalkulieren.

Für alle Positionen des Leistungsverzeichnisses gilt:
in den Leistungen sind das Liefern, Transportieren und Montieren aller Anlagenteile,
alle Befestigungsmaterialien, einschl. aller Schrauben, Muttern, sowie sonstigen in den Positionstexten nicht erwähnten Kleinmaterialien, sämtliche Verschnitte, Ausschnitte, Einsätze, Endstelle und Verbindungen mit einzurechnen.

Das Vorrichten von Anschlüssen, Armaturen und Abläufen im Fugenschnitt von Fliesen oder anderen Belägen ist mit einzurechnen.

Soweit in der Leistungsbeschreibung auf Technische Spezifikationen, z. B. nationale Normen, mit denen Europäische Normen umgesetzt werden, europäische technische Zulassungen, gemeinsame technische Spezifikationen, internationale Normen, Bezug genommen wird, werden auch ohne den ausdrücklichen Zusatz: oder gleichwertig, immer gleichwertige Technische Spezifikationen in Bezug genommen.

Der AN hat sich vor Ausführung der Arbeiten über die Lage von Leitungen, Kabeln, Dränen, Kanälen u.ä. beim AG anhand der Bestandspläne zu unterrichten.

Mitzuliefernde Unterlagen
Übergabe in digitaler Form und nach Vorgabe des Bauherrn:
- Bedienungs- und Wartungsanleitungen
- Unterlagen der eingesetzten Aggregate und Materialien
- Zusammenstellung der wichtigsten technischen Daten
- Protokolle über die Dichtheitsprüfungen
- Messprotokolle
- Druck- und Spülprotokolle der haustechnischen Anlagen
- Protokoll über die Einweisung des Wartungs- und Bedienpersonals
- Abnahmebescheinigungen
- Fachunternehmererklärungen
- Übereinstimmungserklärungen
- Übereinstimmungsbestätigungen.
- Erstellen einer Bestandsliste,
  der wartungsbedürftigen Anlagenteile
  mit Wartungsintervallen.

## 22 Los 22 Lüftung

### Titel 01 EL1 - Innenliegende WC-Räume, EG+OG

**01.1 Unterputzgehäuse,**
Unterputzgehäuse,
Wand- und Deckeneinbaugehäuse,
inkl. Montagevorrichtung für Wand- und Deckenmontage,
als radiale und axiale Variante mit Abluftstutzen DN 80, leckluftdichter Rückschlagklappe,
Putzschutzdeckel und Netzanschlußklemme
(Abluftstutzen nach oben, rechts, links oder hinten),
Maße in mm: (H x B x T): 262 x 262 x 90,6
Abluftstutzen: DN 80.
Menge: 4,000 Stk

**01.2 Montagebügel**
Montagewinkel für Unterputzgehäuse,
Universal-Montagehalterung, zur UP-Gehäusebefestigung an Wänden, in Schächten und Zwischendecken,
Höhen-tiefen- und lotverstellbar.
Menge: 4,000 Stk
Produkt:
  Artikel:
    Artikelnummer: 40262
    Artikelkurztext: Montagebügel

**01.3 Ventilatoreinsatz**
Ventilatoreinsatz,
zum universellen Einbau in Unterputz- und Aufputzgehäuse,
bestehend aus einem Lüfter mit leistungsstarkem und energiesparendem ec-Motor in einem Kunststoff-Spiralgehäuse zum Einstecken in Unterputz- und Aufputzgehäuse,
mit steckbarem Netzanschluss, leicht wechselbarem und auswaschbarem Filter und einer steckbaren Dekorblende inkl. optischer Filterwechselanzeige mittels LED-Indikator,

Funktionsfähigkeit wird mit zusätzlicher Steuerungsplatine erreicht,
die Beschreibung der Funktionalität bzw. Lüfterfunktionen ist in der Position der Steuerplatine enthalten,

Schutzart IPX5,
Einsatz im Bereich 1 und 2 gem. VDE 0100-701 von Nassräumen zulässig,
Schutzklasse II, CE-Zeichen, EMV geprüft,
Entspricht den Vorgaben der EU-Verordnung Nr. 1253/2014 sowie den Vorgaben der EnEV,

mit allgemeiner bauaufsichtlichen Zulassung,

Technische Daten:
Grundlüftung  0-60 m³/h (einstellbar)
Bedarfslüftung  0-60 m³/h (einstellbar)
  bis 90m³/h mit Sonderplatine
Spannungsversorgung  230 V AC 50Hz
Leistungsaufnahme  1,8 - 6,2 W
Schallleistungspegel  22 - 35 dB(A)
Maße: (H x B x T)  260 x 260 x 23,5 mm
Verfügbare Druckdifferenz bis 400 Pa (je nach Gehäuse)
SEL/SPI (nach (EU) 1254  >= 0,08 W/m³/h
  (max. 0,15 W/m³/h mit
  Sonderplatine)

angebotenes Fabrikat: ". . . . . . . . . . . . . . . . . . . . . . . "

angebotener Typ: ". . . . . . . . . . . . . . . . . . . . . . . "
Vom Bieter einzutragen.
Menge: 4,000 Stk

**01.4 Steuerungsplatine für Ventilatoreinsatz,**
Steuerungsplatine für Ventilatoreinsatz,
Basisplatine mit wählbarer und frei einstellbarer Stufenschaltung für Grund- und Bedarfslüftung, Zeitnachlauf und Intervallschaltung.
Auslesbare Datenloggingfunktion für Motorlauf, Filterwechsel, Netzanschlussdauer und Fehlerspeicher,
Vermieterschutzfunktion (Manipulationsschutz der Platine) aktivierbar,
Volumenstromkalibrierung für feinste Einstellung der Luftvolumenströme,
Optional Bewegungsmelder oder Funkmodule z.B. für die Verwendung schnurloser Sensoren, Schalter oder Lichtkopplung anschließbar.

Technische Daten:
Volumenströme  0/15/20/30/40/45/50/60 m³/h
  (konfigurierbar für Grund- und
  Bedarfslüftung)

angebotenes Fabrikat: ". . . . . . . . . . . . . . . . . . . . . . . "

angebotener Typ: ". . . . . . . . . . . . . . . . . . . . . . . "
Vom Bieter einzutragen.
Menge: 4,000 Stk

**01.5 Ersatzfilter,**
Ersatzfilter,
Regenerierbare Ersatzfilter für Einraumlüfter,
3 Stück je Verpackungseinheit,
Maße ca. (H x B): 191 x 166 mm.
Menge: 2,000 Pack

**01.6 Zweipoliger Wippschalter**
Zweipoliger Wippschalter für Licht- und / oder Lüfterschaltung,
Einbau in UP-Schalterdose,
für Lüfter mit Nachlauf oder mit Grundlast bzw. bei einstufigen Betrieb mit Lichtkopplung,
Farbe weiß.
Menge: 4,000 Stk

**01.7 Anschlussarbeiten für bauseits verlegte Kabel oder Leitungen,**
Anschlussarbeiten für bauseits verlegte Kabel oder Leitungen,
Zuleitung zum Einraumlüfter,
Querschnitt bis 3 x 1,5 mm²,
einschl. Ablängen, Einführen, Abdichten, Absetzen, Anklemmen und Zugentlastung.
Menge: 4,000 Stk

**01.8 Wickelfalzrohr DN 100**
Wickelfalzrohr aus verzinktem Stahl, Nähte gefalzt,
DIN EN 12237, Dichtheitsklasse C, Maße DIN EN 1506,
Wanddicke 0,6 mm,
DN 100,
min./max. Temperatur der geförderten Luft: -15 bis 40°C,
Montagehöhe über Fußboden bis 3,5 m,
mit Aufhänge-/Auflagekonstruktion, schallgedämmt,
mit bauaufsichtlich zugelassenen Befestigungsmitteln,
Befestigungsuntergrund Stahlbeton.
Menge: 10,000 m

**01.9 Formstück Bogen, DN 100**
Formstück als Bogen,
Biegeradius größer gleich 1 DN,
aller Winkelgrade bis 90 Grad,
Maße DIN EN 1506, aus verzinktem Stahl, glatt,
Abmessung: DN 100,
mit Einsteckenden, mit Lippendichtung,
Montagehöhe über Gelände/Fußboden bis 3,5 m.
Menge: 2,000 Stk

**01.10 Formstück Reduzierung, 80/100**
Formstück als Reduzierung,
konisch, Maße DIN EN 1506,
aus verzinktem Stahl, glatt,
Abmessung: DN 80/100,
mit Einsteckenden, mit Lippendichtung,
Montagehöhe über Gelände/Fußboden bis 3,5 m.
Menge: 4,000 Stk

**01.11 Formstück Kreuzungsstück 100/100/80/80**
Formstück als Kreuzungsstück,
90 Grad, Maße DIN EN 1506, aus verzinktem Stahl,
Abmessung: 100 / 100 / 80 / 80, symetrisch,
mit Einsteckenden, mit Lippendichtung,
Montagehöhe über Gelände/Fußboden bis 3,5 m.
Menge: 2,000 Stk

**01.12 Flex-Rohr DN 80**
Luftleitung als flexibles Rundrohr DIN 24146 Teil1,
mit korrosionsgeschützter Tragkonstruktion einschl.
Befestigungsschrauben mit zugelassenen Dübeln,
mit schalldämmender Zwischenlage.
Ausführung:
Innen- und Außenlage aus Aluminium,
einschl. Verbindungen und Dichtungen,
als Anschlussleitungen, Einzellängen bis 2 m,
Nenndurchmesser: 80 mm.
Menge: 4,000 m

**01.13 Flex-Rohr DN 100**
Leistung wie zuletzt in vollem Wortlaut,
jedoch Nenndurchmesser DN 100.
Menge: 2,000 m

**01.14 Zulage zu Luftleitungen und Formstücke (Rohr)**
*** Pauschalposition
Zulage zu Luftleitungen und Formstücke (Rohr)
für vorgenannte Positionen:
für Verschnitte, Ausschnitte, Einsätze,
Verbindungen, Rohrenden.
Menge: 1,000 psch

**01.15 Tragkonstruktion aus Profilstahl**
Tragkonstruktion aus Profilstahl
(Montageschienen bzw. -konsolen),
für Stütz-, Hänge- und Tragkonstruktion,
feuerverzinkt, gelocht,
für die Halterung/Befestigung von Luftleitungen,
für vertikale und horizontale Installation,
für die Befestigung von Luftleitungen an der Wand/Decke,
im Trockenbau, zum verschrauben an den Metallständern,
Holz Dachstuhl,
einschl. zugelassenes Befestigungsmaterial, schallentkoppelt,
einschl. dem erforderlichen Kleinmaterial, Abrechnung
nach den Einheitsgewichten der zutreffenden DIN-Normen.
bei Notwendigkeit ist für die Befestigungen eine statische Berechnung beizubringen,
einschl. Endkappen für Montageschienen.
Menge: 10,000 kg

**01.16 Enddeckel, mit Handgriff, DN100**
Enddeckel, mit Handgriff, DN 100,
aus Qualitätsblech, sendzimirverzinkt,
DIN EN 12237, Maße DIN EN 1506,
Material wie Hauptleitung.
Menge: 1,000 Stk

**01.17 Inspektions- und Wartungsöffnung**
Inspektions- und Wartungsdeckel,
mit Einbaurahmen und Dichtung,
für runde Luftleitungen, DN 100 bis DN 125,
als Deckel, oval,
aus verzinktem Stahl,
Abmessung 200 x 100 mm,
mit Schraubverschluss.
Menge: 1,000 Stk

**01.18 Brandschott DN 100,**
Brandschott DN 100,
aus verzinktem Stahlblech mit metallischem Schnellverschluss,
korrosions und lotfreie Auslösevorrichtung, Intumeszenzmaterial,
eingeschlossen durch glattwandiges Kunststoffinnenrohr mit vollkommen freiem Querschnitt,
mit allgemeiner bauaufsichtlichen Zulassung des DIBt Berlin,
Feuerwiderstandsklasse K90 - 18017,
Einbau unter, in oder auf der Massivdecke,
Befestigung nur durch Mörtelverguss ohne Schrauben,
Dübel oder Mörtelanker,
keine Isolierung erforderlich,
Einbau in klassifizierte Schächte F30/L30 - F90/L90, Mindeststärke 35 mm mit beliebiger Belegung,
zum Einbau in Lüftungsanlagen nach DIN 18017-3 aus Stahl, z.B. Wickelfalz, und zwar in Zentrallüftungsanlagen für Zu-
und Abluft, sowie zum Anschluss von Einzellüftungsgeräten, Wrasenabzügen oder Dunstabzugshauben ohne eigene
Brandschutzanforderungen,
Wartungsfrei. Leitungsdichtigkeitsklasse II nach DIN 1946-6,
Leitungsabstände sind nicht vorgegeben,
Abstandsvorgaben von fremden Rohrleitungen sind einzuhalten, Null-Abstand-Prüfungen wurden in großer Zahl durchgeführt, diese sind bei den jeweiligen Herstellern zu erfragen.

angebotenes Fabrikat: ". . . . . . . . . . . . . . . . . . . . . . . "

angebotener Typ: ". . . . . . . . . . . . . . . . . . . . . . . "
Vom Bieter einzutragen.
Menge: 2,000 Stk

**01.19 Flachdachhaube zweiteilig, für Zu- und Abluft, DN100-650**
Flachdachhaube zweiteilig, für Zu- und Abluft, DN100
bestehend aus:
Dachhaube und Standrohr mit Isolierung für Flachdächer,
Dachhaubenkopf aus Stahlblech mit
Spezial-Aluminium-Zinkbeschichtung,
außen pulverbeschichtet, Regenhaube zur Abdeckung von Dachdichtungsbahn und Spannband,
Standrohr: doppelwandig mit eingeschlossener EPS-Isolierung und Flansch,
Rohranschlusslänge: unter Flansch 300 mm
mit Formteilmaß,
Material: Stahlblech mit Spezial-Aluminium-Zinkbeschichtung,
Qualitätsmerkmale: UV-, korrosions-, und
brandbeständig, schlagregensicher,
minimaler Druckverlust, Kondensatablauf über Dach,
Taupunkt-Prüfung: FIW, München
Befestigung: ausschließlich vom Dach
Farbe: grau (RAL 7042)
Standrohrlänge: 650 mm.
oder gleichwertiger Art,

angebotenes Fabrikat: ". . . . . . . . . . . . . . . . . . . . . . . "

angebotener Typ: ". . . . . . . . . . . . . . . . . . . . . . . "
Vom Bieter einzutragen.
Menge: 1,000 Stk
Produkt:
  Artikel:
    Artikelnummer: FDL100650G
    Artikelkurztext: Flachdachhaube zweiteilig, für Zu- und Abluft, DN100-650

**01.20 Schiebeflansch, DN100**
Schiebeflansch,
stufenlos über Standrohr stülpbar,
umlaufender Flansch 408 mm,
Innenmaß: 161 mm,
Abmessung: DN 100.
Menge: 1,000 Stk

### Titel 02 EL 2+3, EL 5+6 - Risikomanagement

*Hinweis: EL 2+3 - Kopierraum 0.35-EG und 1.29-OG*

**02.1 Rohrventilator,**
Rohrventilator,
mit 2 Leistungsstufen,
speziell für direktes Zwischensetzen in Rohrsysteme,
in jeder Lage installierbar,
für Entlüftung,
integrierte Befestigungskonsole,
drehbare und einfach entnehmbare Ventilatoreinheit,
Klemmkasten (IP 44) außen am Gehäuse,
serienmäßig mit 2 Leistungsstufen,
regelbar über 2-Stufen-Schaltung, stufenlos elektronisch,
geschlossener, kugelgelagerter Motor mit Feuchteschutz,
Isolationsklasse F,
für Dauerbetrieb,
wartungs- und funkstörungsfrei,
Motorschutz durch thermischen Überlastungsschutz in der Wicklung,
alle Bauteile aus schlag- und korrosionsfestem Kunststoff,
hellgrau,
für Fördermitteltemperaturen bis +60°C,
Volumenstrom: 170 m³/h
Spannung: 230 V
Frequenz: 50 Hz.
Leistungsaufnahme: 25 / 33 W,

angebotenes Fabrikat: ". . . . . . . . . . . . . . . . . . . . . . . "

angebotener Typ: ". . . . . . . . . . . . . . . . . . . . . . . "
Vom Bieter einzutragen.
Menge: 2,000 Stk
Produkt:
  Artikel:
    Artikelnummer: 06171
    Artikelkurztext: Rohrventilator,

**02.2 Flexible Verbindungsmanschette,**
Flexible Verbindungsmanschette,
zur Montage zwischen Ventilator und Rohrsystem,
unternbindet Körperschallübertragung und überbrückt Montagetoleranzen,
Nenn Ø: 125 mm,
inkl. 2 Stück Schlauchschellen.
Menge: 4,000 Stk

**02.3 VOC Sensor,**
*** Grundposition ZZ 1.0
VOC Sensor,
intelligenter, eigenständiger Raumluftsensor,
für die Überwachung und Regelung der Luftqualität in Innenräumen,
Erfassung für flüchtige organische Verbindungen (VOC), Kohlenstoffdioxid (CO2), relative Luftfeuchtigkeit und Temperatur,
zur Steuerung Abluftventilator,
VOC Messbereich: 450 - 2000 ppm
Versorgungsspannung: 100 - 240 VA, 50/60 Hz
Leistungsaufnahme: 0,7 W
Relaisausgang: 3 A / 250 VAC
Schutzart: IP 30
Ausgangssignale: 0 -10 V, 2 - 10 V, Relais
Betriebstemperatur: 0 - 50°C
Abmessung HxBxT: 89 x 122 x 23 mm.

angebotenes Fabrikat: ". . . . . . . . . . . . . . . . . . . . . . . "

angebotener Typ: ". . . . . . . . . . . . . . . . . . . . . . . "
Vom Bieter einzutragen.
Menge: 2,000 Stk

**02.4 Drehzahl- und Betriebsschalter,**
*** Wahlposition ZZ 1.1
Drehzahl- und Betriebsschalter,
Wende- oder Drehzahlum- und EIN-/AUS-Wippschalter,
einsetzbar zur Drehzahländerung von Ventilatoren mit zwei Leistungsstufen,
Front aus weißem Kunststoff,
zum Einbau in Standard UP-Dose,
Schutzart: IP 30,
Spannung: 230 V, 50/60 Hz,
I max.: 3 A, induktiv,
Maße: B 80 x H 80 x T 15 mm,
Gewicht: 0,1 kg.
Menge: 2,000 Stk

**02.5 Anschließen von Kabel oder Leitungen**
Anschließen von Kabel oder Leitungen,
Zuleitung zum Abluftventilator,
Querschnitt bis 3 x 1,5 mm²,
einschl. erforderlicher Leitungseinführungen.
Menge: 2,000 Stk

**02.6 Anschließen von Kabel oder Leitungen,**
Anschließen von Kabel oder Leitungen,
Zuleitung zum VOC Sensor/Drehzahl- und Betriebsschalter,
Querschnitt bis 3 x 1,5 mm²,
einschl. erforderlicher Leitungseinführungen.
Menge: 2,000 Stk

**02.7 Elektroseitige Verkabelung und Schaltung EL 2+3**
Elektroseitige Verkabelung und Schaltung,
die Elektroarbeiten für alle elektrisch betriebenen Teile
der Lüftungsanlage für o.g. Positionen der Anlage EL2+3
sind hier anzubieten,

elektrische Anschlüsse, Verlegung der Installationskabel und Leitungen (Steuer- und Fühlerleitungen),
nach Verdrahtungsplan des Lieferers der Steuer- und Regelanlage,
einschl. Klein- und Befestigungsmaterial (Verschraubungen, Klemmen, Schellen),
einschl. Ablängen, Einführen, Abisolieren, Absetzen, Anklemmen und Zugentlastung der bezeichneten und verlegten elektrischen Kabel an allen betreffenden Geräten der vorhergehenden Positionen,

Lieferung und Montage der hierfür notwendigen
Kleinteile: Verschraubungen, Klemmen, Schellen usw.,
Messen der Ströme, Prüfen der Drehrichtungen,
Einregulierungen der Geräte, Dokumentieren technischer
Daten,
betreffende Geräte sind z.B. Abluftventilator, Bedieneinheit usw.,

Falls der Bieter keinen konzessionierten eigenen
Elektriker beschäftigt, hat er die Leistungen in
eigener Verantwortlichkeit an eine entsprechende
Fachfirma zu vergeben.
Unabhängig davon, ob die Elektroarbeiten mit beauftragt
werden oder nicht, hat die Firma alle
Elektroangaben dem betreffenden Elektriker zu machen
und soweit nötig Schaltpläne, Kabellisten und
Beipackzettel der Geräte an ihn zu liefern.
Da die Abnahme und Übergabe der Heizungs- / Kälteanlage
die Funktion aller Teile voraussetzt, hat der Gesamt-AN in
jedem Fall den ordnungsgemäßen Abschluss der
Elektroarbeiten vor der Abnahme unaufgefordert zu
kontrollieren und die elektrischen Teile in Betrieb zu
nehmen.

Abluftventilator (230 V, 50 Hz, 1 Ph),
Bedieneinheit,
Standort:
Abluftventilator: Kopierraum 0.35 (EG)
Bedieneinheit: Kopierraum 0.35 (EG)
Kältemitteldetektor: Kopierraum 0.35 (EG)
VOC-Sensor: Kopierraum 0.35 (EG)
Entfernung: max. 15 m,

Abluftventilator: Kopierraum 1.29 (OG)
Bedieneinheit: Kopierraum 1.29 (OG)
Kältemitteldetektor: Kopierraum 1.29 (OG)
VOC-Sensor: Kopierraum 1.29 (OG)
Entfernung: max. 15 m.
Menge: 0,000

**02.8 Wickelfalzrohr DN 125**
Wickelfalzrohr aus verzinktem Stahl, Nähte gefalzt,
DIN EN 12237, Maße DIN EN 1506, Wanddicke 0,6 mm,
DN 125,
mit Steckverbinder und Schrumpfmuffen,
min./max. Temperatur der geförderten Luft: -15 bis 40°C,
Montagehöhe über Fußboden bis 3,5 m,
mit Aufhänge-/Auflagekonstruktion, schallgedämmt,
mit bauaufsichtlich zugelassenen Befestigungsmitteln,
Befestigungsuntergrund Stahlbeton.
Menge: 10,000 m

**02.9 Formstück als Bogen, DN125**
Formstück als Bogen,
bis 90 Grad, Maße DIN EN 1506, aus verzinktem Stahl,
Abmessung: 100, symetrisch,
mit Einsteckenden, mit Lippendichtung,
Montagehöhe über Gelände/Fußboden bis 3,5 m.
Menge: 2,000 Stk

**02.10 Flex-Rohr DN 125**
Luftleitung als flexibles Rundrohr DIN 24146 Teil1,
mit korrosionsgeschützter Tragkonstruktion einschl.
Befestigungsschrauben mit zugelassenen Dübeln,
mit schalldämmender Zwischenlage.
Ausführung:
Innen- und Außenlage aus Aluminium,
einschl. Verbindungen und Dichtungen,
als Anschlussleitungen, Einzellängen bis 3 m
Nenndurchmesser: 125 mm.
Menge: 5,000 m

**02.11 Zulage zu Luftleitungen und Formstücke (Kanal, Rohr)**
*** Pauschalposition
Zulage zu Luftleitungen und Formstücke (Rohr)
für vorgenannte Positionen:
für Verschnitte, Ausschnitte, Einsätze,
Verbindungen,Rohr- und Kanalenden.
Menge: 1,000 psch

**02.12 Rohrverschlussklappe, DN125**
Rohrverschlussklappe, DN125,
selbststätige Verschlussklappe,
zum Einstecken in den Rohrverlauf,
aus Kunststoff.
Menge: 2,000 Stk

**02.13 Flexibler Telefonieschalldämpfer, DN125**
Flexibler Telefonieschalldämpfer,
aus Aluminiumrohr mit beidseitigen Steckstutzen,
Schalldämmpackung: 500 mm stark,
Länge: 1 m,
Abmessung: DN 125.
Menge: 2,000 Stk

**02.14 Brandschutzklappe, DN125**
Wartungsfreie Brandschutzklappen nach EN 15650
mit Leistungserklärung und CE-Kennzeichnung,
bis zu 120 Minuten Feuerwiderstandsdauer und den Feuerwiderstandsklassen EI 30/60/90/120 (ve - ho, i <-> o) S C 10000,
Wartungsfrei: durch vollständige Kapselung von Antriebseinheit, Auslöseeinrichtung und Auslöseelement ist kein funktionserhaltendes Reinigen sowie wiederkehrendes Schmieren und Justieren notwendig,
einfache Funktionsprüfung (Öffnen und Schließen) über äußere Bedienung und Stellungsanzeige,
Luftdichtes Gehäuse, Klasse C nach EN 1751,
aus verzinktem Stahlblech mit angeformten Steckverbindungen für Wickelfalzrohr, Flexrohr und für gleichartige Rohrleitungen lufttechnischer Anlagen,
Gehäuse beidseitig mit Lippendichtungen,
Austauschbares Absperrklappenblatt aus abriebfestem Kalziumsilikat, mit verschleißfesten Elastomer-Lippendichtungen,
vollständig gekapseltes, wartungsfreies Kurbelschleifengetriebe im Gehäusewandbereich als selbstverriegelnde Antriebsmechanik für bruchsichere Drehmomentübertragungen,
abgedichtete Antriebsachsen aus rostfreiem Edelstahl, Lager aus Rotmetall,
geeignet zum Einbau mit minimalem Abstand und mit beliebiger Absperrklappenblattachslage, auch im Paketeinbau mit bis zu 4 Brandschutzklappen gleicher Größe nebeneinander, übereinander oder kombiniert, in massiven Wänden und Decken, auch als Weichschotteinbau,
direkter Anschluss an Lüftungsleitungen aus nichtbrennbaren oder brennbaren Baustoffen oder mit Schutzgittern,
Gekapselte, wartungsfreie thermische Auslösung,

Auslösetemperatur:
Standard: 70°C korrosionsgeschützt

Gehäuse- / Klappenblattausführung:
Standard: Gehäuse aus verzinktem Stahl

Endschalter und Antriebe:
Standard: Thermisch-mechanische Auslöseeinrichtung, manuelle Einhandbedienung

Zubehör:
- mit zwei elektrischen Endschaltern zur Signalisierung der
  Absperrklappenblattstellung AUF und ZU

Geprüft nach EN 15650, Anhang B, mit 20%-iger Salzlösung zum Nachweis dauerhafter Funktion unter hoher Korrosionsbeanspruchung.
Nachweis zur Erfüllung der Hygiene-Anforderungen gemäß VDI 6022-1, VDI 3803-1, DIN 1946-4, der erforderlichen Widerstandsfähigkeit aller Baustoffe gegen Mikroorganismen (Pilze, Bakterien) und der Desinfektionsmittelbeständigkeit.
Mit Umwelt-Produktdeklaration nach ISO 14025 und EN 15804.

Größe: DN 125
Volumenstrom: 90 - 170 m³/h
Einbauort: in massive Decke,
Einbauvariante: mit Mörtel,
Antriebsart: thermisch mechanisch.
Menge: 3,000 Stk

**02.15 Elastischer Stutzen für runde Brandschutzklappen,**
Elastischer Stutzen für runde Brandschutzklappen,
aus Polyester mit cadmiumfreier Beschichtung,
mit Anschlussrahmen,
gestreckte Länge ca. 210 mm,
mind. 100 mm axiale Dehnungsaufnahme,
Baustoffklasse B1 nach DIN 4102,
mit Zertifikat zur Hygiene-Konformitätsprüfung als Erfüllungsnachweis gemäß VDI 6022-1, VDI 3803-1,
DIN 1946-4, DIN EN 16798-3,
Abmessung: DN 125.
Menge: 3,000 Stk

**02.16 Potentialausgleichskabel**
Potentialausgleichskabel
für elestische Verbindungen, gemäß VDE 0.1000,
16 mm², gn / ge, ca. 450 mm lang,
beiderseits mit Kabelschuh 8 mm.
Menge: 3,000 Stk

**02.17 Lüftungsgitter,**
Lüftungsgitter,
mit schräggestellten Lamellen,
zur Abdeckung von runden Lüftungsöffnungen mit Ø 125 mm,
aus korrosionsbeständigem Aluminium-Druckguss, pulverbeschichtet, Farbe: weiß,
mit rückseitigem Einsteckstutzen mit Klemmfedern und Dichtband,
Lüftungsgitter für Luftleitung: DN 125.
Menge: 2,000 Stk

**02.18 Revisionsöffnung, mit Handgriff, DN 125,**
Revisionsöffnung, mit Handgriff, DN 125,
aus Qualitätsblech, sendzimirverzinkt,
DIN EN 12237, Maße DIN EN 1506,
Material wie Hauptleitung.
Menge: 2,000 Stk

**02.19 Dachhaube, DN125**
Flachdachhaube zweiteilig, für Zu- und Abluft, DN125,
für Abluft, geeignet für 0° Dachneigung,
bestehend aus:
Dachhaube und Standrohr mit Isolierung für Flachdächer,
Dachhaubenkopf aus Stahlblech mit
Spezial-Aluminium-Zinkbeschichtung,
außen pulverbeschichtet, Regenhaube zur Abdeckung von Dachdichtungsbahn und Spannband,
Standrohr: doppelwandig mit eingeschlossener EPS-Isolierung und Flansch,
Rohranschlusslänge: unter Flansch 300 mm
mit Formteilmaß,
Material: Stahlblech mit Spezial-Aluminium-Zinkbeschichtung,
Qualitätsmerkmale: UV-, korrosions-, und brandbeständig, schlagregensicher,
minimaler Druckverlust, Kondensatablauf über Dach,
Taupunkt geprüft,
Befestigung: ausschließlich vom Dach,
Farbe: grau (RAL 7042)
Standrohrlänge: 650 mm.
angebotenes Fabrikat: ". . . . . . . . . . . . . . . . . . . . . . . "

angebotener Typ: ". . . . . . . . . . . . . . . . . . . . . . . "
Vom Bieter einzutragen.
Menge: 2,000 Stk

**02.20 Schiebeflansch, DN125**
Schiebeflansch,
stufenlos über Standrohr stülpbar,
umlaufender Flansch 408 mm,
Innenmaß: 161 mm,
Abmessung: DN 125.
Menge: 2,000 Stk

**02.21 Lüftungsgitter als Sichtschutzgitter,**
Lüftungsgitter als Sichtschutzgitter,
mit Gegenrahmen,
aus Aluminium in rechteckiger Bauform,
RAL 9010,
für überströmende Raumluft,
Frontrahmen in rechteckigem Design,
für Wandeinbau - Trockenbauwand d=150mm,
mit waagerecht feststehenden Winkellamellen,
mit verdeckter Schraubbefestigung,
einschließlich Befestigungsmaterial,
Abmessung: 325 x 125 mm.
Menge: 4,000 Stk

**02.22 Tragkonstruktion aus Profilstahl**
Tragkonstruktion aus Profilstahl
(Montageschienen bzw. -konsolen),
für Stütz-, Hänge- und Tragkonstruktion,
feuerverzinkt, gelocht,
für die Halterung/Befestigung von Luftleitungen,
für vertikale und horizontale Installation,
zur Montage an der Wand, Decke,
Abmessung: DN 100, DN 125,
einschl. zugelassenes Befestigungsmaterial, schallentkoppelt,
einschl. dem erforderlichen Kleinmaterial,
nach örtlichem Aufmaß und Anfertigung
entsprechend den Montagebedingungen,
bei Notwendigkeit ist für die Befestigungen eine statische Berechnung beizubringen,
einschl. Endkappen für Montageschienen.
Menge: 10,000 kg

*Hinweis: WC-Damen 0.16-EG und 1.15-OG*

**02.23 Rohrventilator,**
Rohrventilator,
mit 1 Leistungsstufe,
speziell für direktes Zwischensetzen in Rohrsysteme,
in jeder Lage installierbar,
für Entlüftung,
integrierte Befestigungskonsole,
drehbare und einfach entnehmbare Ventilatoreinheit,
Klemmkasten (IP 44) außen am Gehäuse,
serienmäßig mit 2 Leistungsstufen,
regelbar über 2-Stufen-Schaltung, stufenlos elektronisch,
geschlossener, kugelgelagerter Motor mit Feuchteschutz,
Isolationsklasse F,
für Dauerbetrieb,
wartungs- und funkstörungsfrei,
Motorschutz durch thermischen Überlastungsschutz in der Wicklung,
alle Bauteile aus schlag- und korrosionsfestem Kunststoff,
hellgrau,
für Fördermitteltemperaturen bis +60°C,
Volumenstrom: 170 m³/h
Spannung: 230 V
Frequenz: 50 Hz.
Leistungsaufnahme: 25 / 33 W,

angebotenes Fabrikat: ". . . . . . . . . . . . . . . . . . . . . . . "

angebotener Typ: ". . . . . . . . . . . . . . . . . . . . . . . "
Vom Bieter einzutragen.
Menge: 2,000 Stk

**02.24 Flexible Verbindungsmanschette,**
Flexible Verbindungsmanschette,
zur Montage zwischen Ventilator und Rohrsystem,
unternbindet Körperschallübertragung und überbrückt Montagetoleranzen,
Nenn Ø: 125 mm,
inkl. 2 Stück Schlauchschellen.
Menge: 4,000 Stk

**02.25 Anschließen von Kabel oder Leitungen**
Anschließen von Kabel oder Leitungen,
Zuleitung zum Abluftventilator,
Querschnitt bis 3 x 1,5 mm²,
einschl. erforderlicher Leitungseinführungen.
Menge: 2,000 Stk

**02.26 Wickelfalzrohr DN 125**
Wickelfalzrohr aus verzinktem Stahl, Nähte gefalzt,
DIN EN 12237, Maße DIN EN 1506, Wanddicke 0,6 mm,
DN 125,
mit Steckverbinder und Schrumpfmuffen,
min./max. Temperatur der geförderten Luft: -15 bis 40°C,
Montagehöhe über Fußboden bis 3,5 m,
mit Aufhänge-/Auflagekonstruktion, schallgedämmt,
mit bauaufsichtlich zugelassenen Befestigungsmitteln,
Befestigungsuntergrund Stahlbeton.
Menge: 10,000 m

**02.27 Formstück als Bogen, DN125**
Formstück als Bogen,
bis 90 Grad, Maße DIN EN 1506, aus verzinktem Stahl,
Abmessung: 100, symetrisch,
mit Einsteckenden, mit Lippendichtung,
Montagehöhe über Gelände/Fußboden bis 3,5 m.
Menge: 2,000 Stk

**02.28 Flex-Rohr DN 125**
Luftleitung als flexibles Rundrohr DIN 24146 Teil1,
mit korrosionsgeschützter Tragkonstruktion einschl.
Befestigungsschrauben mit zugelassenen Dübeln,
mit schalldämmender Zwischenlage.
Ausführung:
Innen- und Außenlage aus Aluminium,
einschl. Verbindungen und Dichtungen,
als Anschlussleitungen, Einzellängen bis 3 m
Nenndurchmesser: 125 mm.
Menge: 5,000 m

**02.29 Zulage zu Luftleitungen und Formstücke (Kanal, Rohr)**
*** Pauschalposition
Zulage zu Luftleitungen und Formstücke (Rohr)
für vorgenannte Positionen:
für Verschnitte, Ausschnitte, Einsätze,
Verbindungen,Rohr- und Kanalenden.
Menge: 1,000 psch

**02.30 Rohrverschlussklappe, DN125**
Rohrverschlussklappe, DN125,
selbststätige Verschlussklappe,
zum Einstecken in den Rohrverlauf,
aus Kunststoff.
Menge: 2,000 Stk

**02.31 Flexibler Telefonieschalldämpfer, DN125**
Flexibler Telefonieschalldämpfer,
aus Aluminiumrohr mit beidseitigen Steckstutzen,
Schalldämmpackung: 500 mm stark,
Länge: 1 m,
Abmessung: DN 125.
Menge: 2,000 Stk

**02.32 Brandschutzklappe, DN125**
Wartungsfreie Brandschutzklappen nach EN 15650
mit Leistungserklärung und CE-Kennzeichnung,
bis zu 120 Minuten Feuerwiderstandsdauer und den Feuerwiderstandsklassen EI 30/60/90/120 (ve - ho, i <-> o) S C 10000,
Wartungsfrei: durch vollständige Kapselung von Antriebseinheit, Auslöseeinrichtung und Auslöseelement ist kein funktionserhaltendes Reinigen sowie wiederkehrendes Schmieren und Justieren notwendig,
einfache Funktionsprüfung (Öffnen und Schließen) über äußere Bedienung und Stellungsanzeige,
Luftdichtes Gehäuse, Klasse C nach EN 1751,
aus verzinktem Stahlblech mit angeformten Steckverbindungen für Wickelfalzrohr, Flexrohr und für gleichartige Rohrleitungen lufttechnischer Anlagen,
Gehäuse beidseitig mit Lippendichtungen,
Austauschbares Absperrklappenblatt aus abriebfestem Kalziumsilikat, mit verschleißfesten Elastomer-Lippendichtungen,
vollständig gekapseltes, wartungsfreies Kurbelschleifengetriebe im Gehäusewandbereich als selbstverriegelnde Antriebsmechanik für bruchsichere Drehmomentübertragungen,
abgedichtete Antriebsachsen aus rostfreiem Edelstahl, Lager aus Rotmetall,
geeignet zum Einbau mit minimalem Abstand und mit beliebiger Absperrklappenblattachslage, auch im Paketeinbau mit bis zu 4 Brandschutzklappen gleicher Größe nebeneinander, übereinander oder kombiniert, in massiven Wänden und Decken, auch als Weichschotteinbau,
direkter Anschluss an Lüftungsleitungen aus nichtbrennbaren oder brennbaren Baustoffen oder mit Schutzgittern,
Gekapselte, wartungsfreie thermische Auslösung,

Auslösetemperatur:
Standard: 70°C korrosionsgeschützt

Gehäuse- / Klappenblattausführung:
Standard: Gehäuse aus verzinktem Stahl

Endschalter und Antriebe:
Standard: Thermisch-mechanische Auslöseeinrichtung, manuelle Einhandbedienung

Zubehör:
- mit zwei elektrischen Endschaltern zur Signalisierung der
  Absperrklappenblattstellung AUF und ZU

Geprüft nach EN 15650, Anhang B, mit 20%-iger Salzlösung zum Nachweis dauerhafter Funktion unter hoher Korrosionsbeanspruchung.
Nachweis zur Erfüllung der Hygiene-Anforderungen gemäß VDI 6022-1, VDI 3803-1, DIN 1946-4, der erforderlichen Widerstandsfähigkeit aller Baustoffe gegen Mikroorganismen (Pilze, Bakterien) und der Desinfektionsmittelbeständigkeit.
Mit Umwelt-Produktdeklaration nach ISO 14025 und EN 15804.

Größe: DN 125
Volumenstrom: 170 m³/h
Einbauort: in massive Decke,
Einbauvariante: mit Mörtel,
Antriebsart: thermisch mechanisch.
Menge: 3,000 Stk

**02.33 Elastischer Stutzen für runde Brandschutzklappen,**
Elastischer Stutzen für runde Brandschutzklappen,
aus Polyester mit cadmiumfreier Beschichtung,
mit Anschlussrahmen,
gestreckte Länge ca. 210 mm,
mind. 100 mm axiale Dehnungsaufnahme,
Baustoffklasse B1 nach DIN 4102,
mit Zertifikat zur Hygiene-Konformitätsprüfung als Erfüllungsnachweis gemäß VDI 6022-1, VDI 3803-1,
DIN 1946-4, DIN EN 16798-3,
Abmessung: DN 125.
Menge: 3,000 Stk

**02.34 Potentialausgleichskabel**
Potentialausgleichskabel
für elestische Verbindungen, gemäß VDE 0.1000,
16 mm², gn / ge, ca. 450 mm lang,
beiderseits mit Kabelschuh 8 mm.
Menge: 3,000 Stk

**02.35 Lüftungsgitter,**
Lüftungsgitter,
mit schräggestellten Lamellen,
zur Abdeckung von runden Lüftungsöffnungen mit Ø 125 mm,
aus korrosionsbeständigem Aluminium-Druckguss, pulverbeschichtet, Farbe: weiß,
mit rückseitigem Einsteckstutzen mit Klemmfedern und Dichtband,
Lüftungsgitter für Luftleitung: DN 125.
Menge: 2,000 Stk

**02.36 Revisionsöffnung, mit Handgriff, DN 125,**
Revisionsöffnung, mit Handgriff, DN 125,
aus Qualitätsblech, sendzimirverzinkt,
DIN EN 12237, Maße DIN EN 1506,
Material wie Hauptleitung.
Menge: 2,000 Stk

**02.37 Dachhaube, DN125**
Flachdachhaube zweiteilig, für Zu- und Abluft, DN125,
für Abluft, geeignet für 0° Dachneigung,
bestehend aus:
Dachhaube und Standrohr mit Isolierung für Flachdächer,
Dachhaubenkopf aus Stahlblech mit
Spezial-Aluminium-Zinkbeschichtung,
außen pulverbeschichtet, Regenhaube zur Abdeckung von Dachdichtungsbahn und Spannband,
Standrohr: doppelwandig mit eingeschlossener EPS-Isolierung und Flansch,
Rohranschlusslänge: unter Flansch 300 mm
mit Formteilmaß,
Material: Stahlblech mit Spezial-Aluminium-Zinkbeschichtung,
Qualitätsmerkmale: UV-, korrosions-, und brandbeständig, schlagregensicher,
minimaler Druckverlust, Kondensatablauf über Dach,
Taupunkt geprüft,
Befestigung: ausschließlich vom Dach,
Farbe: grau (RAL 7042)
Standrohrlänge: 650 mm.
angebotenes Fabrikat: ". . . . . . . . . . . . . . . . . . . . . . . "

angebotener Typ: ". . . . . . . . . . . . . . . . . . . . . . . "
Vom Bieter einzutragen.
Menge: 2,000 Stk

**02.38 Schiebeflansch, DN125**
Schiebeflansch,
stufenlos über Standrohr stülpbar,
umlaufender Flansch 408 mm,
Innenmaß: 161 mm,
Abmessung: DN 125.
Menge: 2,000 Stk

**02.39 Tragkonstruktion aus Profilstahl**
Tragkonstruktion aus Profilstahl
(Montageschienen bzw. -konsolen),
für Stütz-, Hänge- und Tragkonstruktion,
feuerverzinkt, gelocht,
für die Halterung/Befestigung von Luftleitungen,
für vertikale und horizontale Installation,
zur Montage an der Wand, Decke,
Abmessung: DN 100, DN 125,
einschl. zugelassenes Befestigungsmaterial, schallentkoppelt,
einschl. dem erforderlichen Kleinmaterial,
nach örtlichem Aufmaß und Anfertigung
entsprechend den Montagebedingungen,
bei Notwendigkeit ist für die Befestigungen eine statische Berechnung beizubringen,
einschl. Endkappen für Montageschienen.
Menge: 10,000 kg

**02.40 Kältemitteldetektor,**
Kältemitteldetektor,
für Kältemittel R32,
integrierter Sensor und Monitor zur Erkennung von Kältemittelaustritt in Bereichen, Räumen,
zwei Relais für die Steuerung externer Geräte (Abluftventilator),
akustischer und visueller Alarm,
Installation in Unterputzdose,
Technische Daten:
Messbereich: 0 - 10000 ppm
Anzeige: 3-fach LED (Grün, Orange, Rot),
Akustischer Alarm: Buzzer (80 dB),
Alarmrelais: 2 x SPDT, 1 A - 30 VDC, 1 A - 230 VAC,
Alarmverzögerung: Einstellbar 0 - 15 min.,
Versorgungsspannung: 100 - 240 VAC,
Temperaturbereich: 0°C - 50 °C,
Abmessung: 150 x 105 x 45 mm,
Gewicht: 230 g.

angebotenes Fabrikat: ". . . . . . . . . . . . . . . . . . . . . . . "

angebotener Typ: ". . . . . . . . . . . . . . . . . . . . . . . "
Vom Bieter einzutragen.
Menge: 4,000 Stk

**02.41 Anschließen von Kabel oder Leitungen,**
Anschließen von Kabel oder Leitungen,
Zuleitung zum Kältemitteldetektor,
Querschnitt bis 3 x 1,5 mm²,
einschl. erforderlicher Leitungseinführungen.
Menge: 4,000 Stk

**02.42 Elektroseitige Verkabelung und Schaltung EL 5+6**
*** Pauschalposition
Elektroseitige Verkabelung und Schaltung,
die Elektroarbeiten für alle elektrisch betriebenen Teile
der Lüftungsanlage für o.g. Positionen der Anlage EL 5+6
sind hier anzubieten,

elektrische Anschlüsse, Verlegung der Installationskabel und Leitungen (Steuer- und Fühlerleitungen),
nach Verdrahtungsplan des Lieferers der Steuer- und Regelanlage,
einschl. Klein- und Befestigungsmaterial (Verschraubungen, Klemmen, Schellen),
einschl. Ablängen, Einführen, Abisolieren, Absetzen, Anklemmen und Zugentlastung der bezeichneten und verlegten elektrischen Kabel an allen betreffenden Geräten der vorhergehenden Positionen,

Lieferung und Montage der hierfür notwendigen
Kleinteile: Verschraubungen, Klemmen, Schellen usw.,
Messen der Ströme, Prüfen der Drehrichtungen,
Einregulierungen der Geräte, Dokumentieren technischer
Daten,
betreffende Geräte sind z.B. Abluftventilator, Bedieneinheit usw.,

Falls der Bieter keinen konzessionierten eigenen
Elektriker beschäftigt, hat er die Leistungen in
eigener Verantwortlichkeit an eine entsprechende
Fachfirma zu vergeben.
Unabhängig davon, ob die Elektroarbeiten mit beauftragt
werden oder nicht, hat die Firma alle
Elektroangaben dem betreffenden Elektriker zu machen
und soweit nötig Schaltpläne, Kabellisten und
Beipackzettel der Geräte an ihn zu liefern.
Da die Abnahme und Übergabe der Heizungs- / Kälteanlage
die Funktion aller Teile voraussetzt, hat der Gesamt-AN in
jedem Fall den ordnungsgemäßen Abschluss der
Elektroarbeiten vor der Abnahme unaufgefordert zu
kontrollieren und die elektrischen Teile in Betrieb zu
nehmen.

Abluftventilator (230 V, 50 Hz, 1 Ph),
Bedieneinheit,
Standort:
Abluftventilator: WC-D 0.16(EG)
Kältemitteldetektor: WC-D 0.16 (EG)
Entfernung: max. 15 m,

Abluftventilator: WC-D 1.15 (OG)
Kältemitteldetektor: WC-D 1.15 (OG)
Entfernung: max. 15 m.
Menge: 1,000 psch

### Titel 03 EL 4 - Kassenraum EG

*Hinweis: Hinweis*
Vor Bestellung der Bauteile ist eine Abstimmung mit dem Bauherrn und der Bauleitung vorzunehmen!

**03.1 Kleinlüfter,**
Kleinlüfter,
mit 2 Leistungsstufen ( 170/150 m3/h),
codierbarem Nachlauf- und Intervallbetrieb,
Anlaufverzögerung ca. 0, 45, 90 oder 120 Sek.,
Nachlaufzeit auf ca. 6, 10, 15, 21 Min. einstellbar,
der Intervallbetrieb ist auf ca. 0, 8, 12 u. 24 Std. einstllbar,
die Elektronikfunktionen sind wahlweise auf die hohe oder niedrige Leistungsstufe einstellbar,
geschlossene, formschöne Fassade,
mit dicht schließender Rückluftsperrklappe,
Geräuschpegel: 25 dB(A) bei 75 m³/h,
Spannung: 230 V,
Frequenz: 50 Hz,
Leistungsaufnahme: 13 / 10 W,
Nennstrom: 0,09 / 0,08 A,
Gewicht: 1,05 kg

angebotenes Fabrikat: ". . . . . . . . . . . . . . . . . . . . . . . "

angebotener Typ: ". . . . . . . . . . . . . . . . . . . . . . . "
Vom Bieter einzutragen.
Menge: 1,000 Stk
Produkt:
  Artikel:
    Artikelnummer: 06361
    Artikelkurztext: Kleinlüfter,

**03.2 Montageflansch,**
Montageflansch,
zur Reduzierung der Einbautiefe bei dünnen Wänden,
engen Schächten und kurzen Bögen.
Menge: 1,000 Stk
Produkt:
  Artikel:
    Artikelnummer: 06188
    Artikelkurztext: Montageflansch,

**03.3 Elektronischer Thermostat,**
*** Grundposition ZZ 1.0
Elektronischer Thermostat,
Elektronischer einstufiger Thermostat
für temperaturabhängige Ein-/Aus-
Steuerung von einem oder mehreren Ventilatoren,
durch optionellen Anschluß auch zur Heizungssteuerung einsetzbar,
mit potentialfreiem Umschaltkontakt,
Aufputzmontage in jeder Lage,
geschlossenes Gehäuse aus schlagfestem Kunststoff,
hellgrau, Schutzart IP 54,
Kabeleinführung mittels Würgenippel PG 11,
Anschluß über Klemmleiste.
Menge: 1,000 Stk
Produkt:
  Artikel:
    Artikelnummer: 01334
    Artikelkurztext: Elektronischer Thermostat,

**03.4 Drehzahl- und Betriebsschalter,**
*** Wahlposition ZZ 1.1
Drehzahl- und Betriebsschalter,
Wende- oder Drehzahlum- und EIN-/AUS-Wippschalter,
einsetzbar zur Drehzahländerung von Ventilatoren mit zwei Leistungsstufen,
Front aus weißem Kunststoff,
zum Einbau in Standard UP-Dose,
Schutzart: IP 30,
Spannung: 230 V, 50/60 Hz,
I max.: 3 A, induktiv,
Maße: B 80 x H 80 x T 15 mm,
Gewicht: 0,1 kg.
Menge: 1,000 Stk

**03.5 Anschließen von Kabel oder Leitungen**
Anschließen von Kabel oder Leitungen,
Zuleitung zum Abluftventilator,
Querschnitt bis 4 x 1,5 mm²,
einschl. erforderlicher Leitungseinführungen.
Menge: 1,000 Stk

**03.6 Anschließen von Kabel oder Leitungen,**
Anschließen von Kabel oder Leitungen,
Zuleitung zur Bedieneinheit,
Querschnitt bis 3 x 1,5 mm²,
einschl. erforderlicher Leitungseinführungen.
Menge: 1,000 Stk

**03.7 Wickelfalzrohr DN 125**
Wickelfalzrohr aus verzinktem Stahl, Nähte gefalzt,
DIN EN 12237, Maße DIN EN 1506, Wanddicke 0,6 mm,
DN 125,
mit Steckverbinder und Schrumpfmuffen,
min./max. Temperatur der geförderten Luft: -15 bis 40°C,
Montagehöhe über Fußboden bis 3,5 m,
mit Aufhänge-/Auflagekonstruktion, schallgedämmt,
mit bauaufsichtlich zugelassenen Befestigungsmitteln,
Befestigungsuntergrund Stahlbeton.
Menge: 10,000 m

**03.8 Flex-Rohr DN 125**
Luftleitung als flexibles Rundrohr DIN 24146 Teil1,
mit korrosionsgeschützter Tragkonstruktion einschl.
Befestigungsschrauben mit zugelassenen Dübeln,
mit schalldämmender Zwischenlage.
Ausführung:
Innen- und Außenlage aus Aluminium,
einschl. Verbindungen und Dichtungen,
als Anschlussleitungen, Einzellängen bis 3 m
Nenndurchmesser: 125 mm.
Menge: 5,000 m

**03.9 Zulage zu Luftleitungen und Formstücke (Kanal, Rohr)**
*** Pauschalposition
Zulage zu Luftleitungen und Formstücke (Rohr)
für vorgenannte Positionen:
für Verschnitte, Ausschnitte, Einsätze,
Verbindungen,Rohr- und Kanalenden.
Menge: 1,000 psch

**03.10 Formstück als Abzweigstück 125/125/125**
Formstück als Abzweigstück,
90 Grad, Maße DIN EN 1506, aus verzinktem Stahl,
Abmessung: 125 / 125 / 125, symetrisch,
mit Einsteckenden, mit Lippendichtung,
Montagehöhe über Gelände/Fußboden bis 3,5 m.
Menge: 1,000 Stk

**03.11 Formstück als Bogen, DN125**
Formstück als Bogen,
bis 90 Grad, Maße DIN EN 1506, aus verzinktem Stahl,
Abmessung: 125, symetrisch,
mit Einsteckenden, mit Lippendichtung,
Montagehöhe über Gelände/Fußboden bis 3,5 m.
Menge: 2,000 Stk

**03.12 Brandschutzklappe, DN125**
Wartungsfreie Brandschutzklappen nach EN 15650
mit Leistungserklärung und CE-Kennzeichnung,
bis zu 120 Minuten Feuerwiderstandsdauer und den Feuerwiderstandsklassen EI 30/60/90/120 (ve - ho, i <-> o) S C 10000,
Wartungsfrei: durch vollständige Kapselung von Antriebseinheit, Auslöseeinrichtung und Auslöseelement ist kein funktionserhaltendes Reinigen sowie wiederkehrendes Schmieren und Justieren notwendig,
einfache Funktionsprüfung (Öffnen und Schließen) über äußere Bedienung und Stellungsanzeige,
Luftdichtes Gehäuse, Klasse C nach EN 1751,
aus verzinktem Stahlblech mit angeformten Steckverbindungen für Wickelfalzrohr, Flexrohr und für gleichartige Rohrleitungen lufttechnischer Anlagen,
Gehäuse beidseitig mit Lippendichtungen,
Austauschbares Absperrklappenblatt aus abriebfestem Kalziumsilikat, mit verschleißfesten Elastomer-Lippendichtungen,
vollständig gekapseltes, wartungsfreies Kurbelschleifengetriebe im Gehäusewandbereich als selbstverriegelnde Antriebsmechanik für bruchsichere Drehmomentübertragungen,
abgedichtete Antriebsachsen aus rostfreiem Edelstahl, Lager aus Rotmetall,
geeignet zum Einbau mit minimalem Abstand und mit beliebiger Absperrklappenblattachslage, auch im Paketeinbau mit bis zu 4 Brandschutzklappen gleicher Größe nebeneinander, übereinander oder kombiniert, in massiven Wänden und Decken, auch als Weichschotteinbau,
direkter Anschluss an Lüftungsleitungen aus nichtbrennbaren oder brennbaren Baustoffen oder mit Schutzgittern,
Gekapselte, wartungsfreie thermische Auslösung,

Auslösetemperatur:
Standard: 70°C korrosionsgeschützt

Gehäuse- / Klappenblattausführung:
Standard: Gehäuse aus verzinktem Stahl

Endschalter und Antriebe:
Standard: Thermisch-mechanische Auslöseeinrichtung, manuelle Einhandbedienung

Zubehör:
- mit zwei elektrischen Endschaltern zur Signalisierung der
  Absperrklappenblattstellung AUF und ZU

Geprüft nach EN 15650, Anhang B, mit 20%-iger Salzlösung zum Nachweis dauerhafter Funktion unter hoher Korrosionsbeanspruchung.
Nachweis zur Erfüllung der Hygiene-Anforderungen gemäß VDI 6022-1, VDI 3803-1, DIN 1946-4, der erforderlichen Widerstandsfähigkeit aller Baustoffe gegen Mikroorganismen (Pilze, Bakterien) und der Desinfektionsmittelbeständigkeit.
Mit Umwelt-Produktdeklaration nach ISO 14025 und EN 15804.

Größe: DN 125
Volumenstrom: 170 m³/h
Einbauort: in massive Decke,
Einbauvariante: mit Mörtel,
Antriebsart: thermisch mechanisch.
Menge: 2,000 Stk

**03.13 Elastischer Stutzen für runde Brandschutzklappen,**
Elastischer Stutzen für runde Brandschutzklappen,
aus Polyester mit cadmiumfreier Beschichtung,
mit Anschlussrahmen,
gestreckte Länge ca. 210 mm,
mind. 100 mm axiale Dehnungsaufnahme,
Baustoffklasse B1 nach DIN 4102,
mit Zertifikat zur Hygiene-Konformitätsprüfung als Erfüllungsnachweis gemäß VDI 6022-1, VDI 3803-1,
DIN 1946-4, DIN EN 16798-3,
Abmessung: DN 125.
Menge: 2,000 Stk

**03.14 Potentialausgleichskabel**
Potentialausgleichskabel
für elestische Verbindungen, gemäß VDE 0.1000,
16 mm², gn / ge, ca. 450 mm lang,
beiderseits mit Kabelschuh 8 mm.
Menge: 2,000 Stk

**03.15 Enddeckel, mit Handgriff, DN125**
Enddeckel, mit Handgriff, DN 125,
aus Qualitätsblech, sendzimirverzinkt,
DIN EN 12237, Maße DIN EN 1506,
Material wie Hauptleitung.
Menge: 1,000 Stk

**03.16 Revisionsöffnung, mit Handgriff, DN 125,**
Revisionsöffnung, mit Handgriff, DN 125,
aus Qualitätsblech, sendzimirverzinkt,
DIN EN 12237, Maße DIN EN 1506,
Material wie Hauptleitung.
Menge: 1,000 Stk

**03.17 Dachhaube, DN125**
Flachdachhaube zweiteilig, für Zu- und Abluft, DN125,
für Abluft, geeignet für 0° Dachneigung,
bestehend aus:
Dachhaube und Standrohr mit Isolierung für Flachdächer,
Dachhaubenkopf aus Stahlblech mit
Spezial-Aluminium-Zinkbeschichtung,
außen pulverbeschichtet, Regenhaube zur Abdeckung von Dachdichtungsbahn und Spannband,
Standrohr: doppelwandig mit eingeschlossener EPS-Isolierung und Flansch,
Rohranschlusslänge: unter Flansch 300 mm
mit Formteilmaß,
Material: Stahlblech mit Spezial-Aluminium-Zinkbeschichtung,
Qualitätsmerkmale: UV-, korrosions-, und brandbeständig, schlagregensicher,
minimaler Druckverlust, Kondensatablauf über Dach,
Taupunkt-Prüfung: FIW, München
Befestigung: ausschließlich vom Dach
Farbe: grau (RAL 7042)
Standrohrlänge: 650 mm.
oder gleichwertiger Art,

angebotenes Fabrikat: ". . . . . . . . . . . . . . . . . . . . . . . "

angebotener Typ: ". . . . . . . . . . . . . . . . . . . . . . . "
Vom Bieter einzutragen.
Menge: 1,000 Stk

**03.18 Schiebeflansch, DN125**
Schiebeflansch,
stufenlos über Standrohr stülpbar,
umlaufender Flansch 435 mm,
Innenmaß: 188 mm,
Abmessung: DN 125.
Menge: 1,000 Stk

**03.19 Tragkonstruktion aus Profilstahl**
Tragkonstruktion aus Profilstahl
(Montageschienen bzw. -konsolen),
für Stütz-, Hänge- und Tragkonstruktion,
feuerverzinkt, gelocht,
für die Halterung/Befestigung von Luftleitungen,
für vertikale und horizontale Installation,
zur Montage an der Wand, Decke,
Abmessung: DN 100, DN 125,
einschl. zugelassenes Befestigungsmaterial, schallentkoppelt,
einschl. dem erforderlichen Kleinmaterial,
nach örtlichem Aufmaß und Anfertigung
entsprechend den Montagebedingungen,
bei Notwendigkeit ist für die Befestigungen eine statische Berechnung beizubringen,
einschl. Endkappen für Montageschienen.
Menge: 10,000 kg

### Titel 04 Beratungsraum I, II, III, IV, EG+OG

**04.1 Dezentrales Lüftungsgerät mit WRG**
Dezentrales Lüftungsgerät mit Wärmerückgewinnung,
ohne Zweiraumanschluss,
WRG über effektiven Kreuz-Gegenstromwärmetauscher,
Bedarfsgeführte Steuerung von Luftmenge, Feuchte und Temperatur über 8 integrierte Temperatur-, Feuchte-, CO2- und Luftdruck-Sensoren, mit integrierter USB-Schnittstelle zum
Auslesen von Luftqualitäts- und Verbrauchsparametern sowie zum Updaten der Betriebssoftware, WLAN-fähig,
Wärmerückgewinnung bis zu 94 % nach PHI/EN 13141-8, geringer Energieeinsatz durch sensorgesteuerte Anpassung der Luftwechselrate, Passivhauszertifikat,
Energielabel A+ nach EU Ökodesignrichtlinie.
Filter ePM10 zum Schutz vor Feinstaub und Pollen,
Filter-Wechselintervall im Normalfall jährlich, Kondensatanschluss möglich,
Elektrische Zuleitung und Absicherung bauseits,

Technische Daten:
Luftstrom: 8 - 100 m³/h
Wärmebereitstellungsgrad: 87 % (PHI-Kriterien und EN 13141-8)
Wärmerückgewinnung: 94 % (bei 50% relativer Feuchte)
Wärmetauscher Typ: Kreuzgegenstrom; Aluminium
Stromnetzanschluss: 100 bis 265 V AC; 45 bis 65 Hz;
interne Sicherung 3 A
Gesamt-Stromverbrauch: 1 W - Standby,
  5 W 20 m³/h,
  16 W- 70 m³/h,
  34 W - 100 m³/h (max. Rohrlängen)
Leistungszahl: typisch 30 bis 50 (Energiegewinnung zu Stromverbrauch)
Schalldämm-Maß: 52 dB - Standby (DIN EN 10140-2; Dn, e, w)
  46 dB - Betrieb
Schalldruckpegel im Raum: (1 m Entf.) 17 dB (A) bei 20 m³/h,  21 dB (A) bei 30 m³/h,
  30 dB (A) bei 80 m³/h,
  35 dB (A) bei 91 m³/h,
Regelung: intelligente Comfort-Regelung mit 5 Levels, bedarfsgeführt

Luftstromregelung: automatisch; praktisch stufenlos; volumenkonstant; balanciert

CO2 Regelung: automatisch
Entfeuchtung: automatisch und spezielle Betriebsart
Sommerkühlung: automatisch und mit Turbo-Cool
Frostschutz: automatische Bypass-Regelung ab ca. -5°C außen

Filter Zuluft: Feinstaubfilter ePM10
Filter Abluft: Feinstaubfilter ePM10

Smart-Home: Connect WiFi; Connect USB;

Maße:
Einbauwandstärke: 320 - 530 mm inkl. Putz
Gerätemaß (H x B x T): 550 x 240 x 460 mm
Gewicht: 10 kg

angebotenes Fabrikat: ". . . . . . . . . . . . . . . . . . . . . . . "

angebotener Typ: ". . . . . . . . . . . . . . . . . . . . . . . "
Vom Bieter einzutragen.
Menge: 10,000 Stk

**04.2 Anschlussarbeiten für bauseits verlegte Kabel oder Leitungen,**
Anschlussarbeiten für bauseits verlegte Kabel oder Leitungen,
Zuleitung zum Lüftungsgerät mit WRG,
Querschnitt bis 3 x 1,5 mm²,
einschl. Ablängen, Einführen, Abdichten, Absetzen, Anklemmen und Zugentlastung.
Menge: 10,000 Stk

**04.3 Rohbauset-Fensterlaibung II**
Rohbauset-Fensterlaibung II,
Wandeinbaubox ohne Zweitraumanschluss,
Quaderförmige, styroporummantelte Kunststoffbox zum Einbau in die Außenwand,
Tiefe der Box ist je nach Wandstärke variabel,
Tiefe muss bei Bestellung angegeben werden,
Box mit zwei Außenhaubenkanäle an der Rückseite, in denen Außen- und Fortluft geführt werden,
Kanäle können rechts oder links montiert werden, sind vor Ort kürzbar und enden in der Fensterleibung,
Abschlussblende aus Edelstahl,
Leerrohr für Stromanschluss und Anschlussschlauch für Kondensatleitung bereits montiert,
Bauzeitenverschlüsse für innen und außen,

Maße (H x B): 780 x 300 mm
Bestellmaß Tiefe der Rohbaubox: 385 bis 505 mm
Maße Außenhaubenkanal (H x T): 305 x 70 mm
Länge Außenhaubenkanal: 420 bis 950 mm
Durchmesser i/a Kondensatschlauch: 9/15 mm
Durchmesser Leerrohr für Stromanschluss: 20 mm
Gewicht ohne Außenhaubenkanäle: 5,9 Kg
Gewicht beider Außenhaubenkanäle: 1,6 Kg

angebotenes Fabrikat: ". . . . . . . . . . . . . . . . . . . . . . . "

angebotener Typ: ". . . . . . . . . . . . . . . . . . . . . . . "
Vom Bieter einzutragen.
Menge: 10,000 Stk

**04.4 Außenhaubenpaar für Fensterlaibung**
*** Grundposition ZZ 1.0
Außenhaubenpaar für Fensterlaibung
Rechteckige Lüftungskanäle, welche an das Rohbauset für die Fensterlaibung angeschlossen werden,
Kanäle leiten Außen- und Fortluft zum bzw. vom Gerät weg und werden mittels Steckverbindung an der Rückseite des Rohbausets fixiert,
Außenhaubenpaar links oder rechts montierbar,
vor Ort auf die richtige Länge kürzen,
Kanal schließt mit einer Metallblende ab, welche in den Kanal gesteckt und abgedichtet wird,
Kondensatleitung, welche am Rohbauset montiert ist, muss zwingend angeschlossen werden um anfallendes Kondensat abführen zu können,

Maße Außenhaubenkanal (H x T): 305 x 70 mm
Länge Außenhaubenkanal: 420 bis 950 bzw. 951 bis 1450 mm
Gewicht beider Außenhaubenkanäle: 1,6 Kg
Maße Metallblende (H x B): 320 x 80 mm
Außengitter in Edelstahl,

angebotenes Fabrikat: ". . . . . . . . . . . . . . . . . . . . . . . "

angebotener Typ: ". . . . . . . . . . . . . . . . . . . . . . . "
Vom Bieter einzutragen.
Menge: 10,000 Paar

**04.5 Außenhaubenpaar für Fensterlaibung**
*** Wahlposition ZZ 1.1
Leistung wie zuletzt in vollem Wortlaut beschrieben,
jedoch Außengitter in weiß.
Menge: 10,000 Stk

**04.6 Außenhaubenpaar für Fensterlaibung**
*** Wahlposition ZZ 1.1
Leistung wie zuletzt in vollem Wortlaut beschrieben,
jedoch Außengitter mit Aufpreis in gewünschter RAL Farbe.
Menge: 10,000 Stk

**04.7 Weiße Kunststoffplatte als Frontblende,**
*** Grundposition ZZ 2.0
Weiße Kunststoffplatte als Frontblende,
raumseitige (Innenseite des Gerätes) Montage,
Platte wird mit einem vormontierten Befestigungsblech am Gerät fixiert (Installationszubehör im Lieferumfang enthalten),

Maße (H x B x T): 54 x 28 x 9 mm
Gewicht: 3,2 kg

angebotenes Fabrikat: ". . . . . . . . . . . . . . . . . . . . . . . "

angebotener Typ: ". . . . . . . . . . . . . . . . . . . . . . . "
Vom Bieter einzutragen.
Menge: 10,000 Stk

**04.8 Holzfaserplatte, bestreichbar als Frontplatte**
*** Wahlposition ZZ 2.1
Leistung wie zuletzt in vollem Wortlaut beschrieben,
jedoch Frontplatte als Holzfaserplatte,
mit bestreichbarer Oberfläche.
Menge: 10,000 Stk

**04.9 Dichtungsband, weiß,**
Dichtungsband, weiß,
vollflächig klebendes, überputzbares Anschlussband für innen,
mit dampfbremsenden Eigenschaften,
Breite 8 cm,
Länge: 30 m.
Menge: 1,000 Roll

**04.10 Dichtstoff,**
Dichtstoff,
wasserbeständiger Premium-Hybrid-Klebstoff,
Anwendung für innen und außen,
310 ml Kartusche.
Menge: 5,000 Stk

### Titel 05 Teeküche, EG+OG

**05.1 Kleinlüfter mit energiesparendem EC-Motor,**
Kleinlüfter,
mit energiesparendem EC-Motor,
stufenlos regelbar ( 50/260 m3/h),
mit geschlossener, formschöner Fassade,
mit dicht schließender Rückluftsperrklappe,
Geräuschpegel: 35 dB(A) bei 220 m³/h,
Spannung: 230 V,
Frequenz: 50 Hz,
Leistungsaufnahme: 9 / min. 3,5 W,
Nennstrom: 0,08 / 0,035 A,
Gewicht: 1,2 kg

angebotenes Fabrikat: ". . . . . . . . . . . . . . . . . . . . . . . "

angebotener Typ: ". . . . . . . . . . . . . . . . . . . . . . . "
Vom Bieter einzutragen.
Menge: 2,000 Stk

**05.2 Betriebsschalter für Ventilatoren**
Betriebsschalter für Ventilatoren
stufenlos regelbar,
Drehzahl-Potentiometer mit Betriebszustandsanzeige
10V DC, Aufputz,
zur direkten Steuerung/Sollwertvorgabe von EC-Ventilatoren mit
Potentiometer-Eingang,
zusätzlich mit Freigabeschalter und LED-Anzeige für den
Betriebszustand,
Steuerung mit Potentiometer:
das Potentiometer wird direkt an den Potentiometer-Eingang
der Ventilatorsteuerung angeschlossen,
Potentiometerversorgung von z.B. 10 V DC und einen Sollwerteingang von 0-10 V DC,
im Drehzahl-Potentiometer ist ein zweites Potentiometer integriert,
Mindestspannung (min. 1,3 V) stufenlos einstellbar,

Freigabeschaltung:
Der Drehknopf für das Potentiometer ist gleichzeitig ein Druckschalter, über den die Ein-/Aus-schaltung des Ventilators mit
Freigabeeingang (z.B. 24 V DC), erfolgt.

Leuchtring mit LED:
Signalisiert optisch den Betriebszustand des Ventilators.
Bei Ventilatoren mit Betriebsmelde-Relais Wechsel von grün
(Nor malbetrieb) auf rot (Störung).

Technische Daten:
Potentiometer 10 kOhm
(mit min. Potentiometer ca. 7,9-16,5 kOhm)
bei einer Potentiometerversorung von 10 V
ergibt sich eine Steuerspannung 0-10 V DC,
Min. Spannung 1,3-6,7 V DC einstellbar,
LED-Versorgungsspannung:
10/24 V DC (P 10/24), min. 6 mA
Zulässige Umgebungstemp.  0 bis +40 °C
Schutzart IP 40.

angebotenes Fabrikat: ". . . . . . . . . . . . . . . . . . . . . . . "

angebotener Typ: ". . . . . . . . . . . . . . . . . . . . . . . "
Vom Bieter einzutragen.
Menge: 2,000 Stk

**05.3 Anschlussarbeiten für bauseits verlegte Kabel oder Leitungen,**
Anschlussarbeiten für bauseits verlegte Kabel oder Leitungen,
Zuleitung zum Kleinlüfter,
Querschnitt bis 3 x 1,5 mm²,
einschl. Ablängen, Einführen, Abdichten, Absetzen, Anklemmen und Zugentlastung.
Menge: 2,000 Stk

**05.4 Anschlussarbeiten für bauseits verlegte Kabel oder Leitungen,**
Anschlussarbeiten für bauseits verlegte Kabel oder Leitungen,
Zuleitung zum Betriebsschalter,
Querschnitt bis 3 x 1,5 mm²,
einschl. Ablängen, Einführen, Abdichten, Absetzen, Anklemmen und Zugentlastung.
Menge: 2,000 Stk

**05.5 Teleskop-Wandhülse, DN 150,**
Teleskop-Wandhülse, DN 150,
bestehend aus 2 ineinanderschiebbaren
Kunststoffrohren,
für UP-Einbau, von 260 bis 500 mm passend.
Menge: 2,000 Stk

**05.6 Wandeinbausatz, DN 150,**
Wandeinbausatz, DN 150,
bestehend aus zwei, ineinanderschiebbaren Kunststoffrohren. für UP-Einbau, von 260 bis 500 mm passend,
Außenwandabschluß über Rahmen mit fünf Lamellen
als selbsttätige Verschlußklappe oder
über Rahmen mit feststehendem Gittereinsatz,
alle Teile aus Kunststoff.
Menge: 2,000 Stk

**05.7 Zuluftautomat,**
Zuluftautomat,
für Wandeinbau,
Set aus Thermostatventil, ausziehbarem Wandrohr
aus Kunststoff für variable Wandstärken,
integrierter Luftfilter-Patrone Klasse G 3 und feststehendem Außengitter aus Kunststoff,
alle Teile aus schlagfestem Kunststoff, weiß,
eingebauter Temperaturfühler regelt Ventilteller-Spaltöffnung in Abhängigkeit zur Außentemperatur von -6 bis +20°C,
Ventiltellerinnenseite zur Kondenswasservermeidung
isolierend beschichtet,
Filtereinsatz leicht wechselbar durch abnehmbaren Ventilteller, Anschlag für Grundstellungslüftung und Mindestvolumen,
Variable Volumenstrom-Einstellung durch Tellerverstellung,
Entsprechend DIN 1946, T.6,
Mittleres Schalldämmaß 30-35 dB,
Abmessung: DN160.

angebotenes Fabrikat: ". . . . . . . . . . . . . . . . . . . . . . . "

angebotener Typ: ". . . . . . . . . . . . . . . . . . . . . . . "
Vom Bieter einzutragen.
Menge: 2,000 Stk

### Titel 06 Trauzimmer EG

*Hinweis: Lüftungsgerät*
Lüftungsgerät und Zubehör

**06.1 Zentrales Kompakt-Lüftungsgerät mit Wärmerückgewinnung,**
Zentrales Kompakt-Lüftungsgerät mit Wärmerückgewinnung, Gerät Montagevariante: stehende Ausführung,
Festlegung Luftrichtung über Bedienteil bei Inbetriebnahme,

Gerät inkl. Regelung und Bypass,
zusätzliche Optionen werden dem Gerät lose beigelegt und vor Ort installiert,

das Lüftungsgerät soll im Arbeitspunkt den Anforderungen der ERP 2016 und der ERP 2018 erfüllen,
Typ des Gerätes: Lüftunggerät für Nichtwohngebäude (NRVU)  Bidirektionale Lüftungsanlage (BVU)
Typ des Antriebs: mit variabler Drehzahl
Art der Wärmerückgewinnung: Plattenwärmetauscher
Thermischer Wirkungsgrad d. WRG: 78 %
Nominaler Luftstrom: 480 m3/h
Effektive Leistungsaufnahme: 0,2 kW
SFP int: 928 Ws/m3
Effektive Anströmgeschwindigkeit: 1,5 / 1,5 m/s Zu-/Abluft)
Nominaler Außendruck: 200 / 200 Pa (Zuluft/Abluft)
Int. Druckverlust der Lüftungskomp. 258 / 186 Pa (Zu-/Abluft)
Stat. Effizienz der Ventil. (327/2011): 56,0 / 56,0 % (Zu-/Abluft)
Maximale äußere Undichtigkeit: 0,6 %
Maximale innere Undichtigkeit: 1,3 %
Energieklassifizierung der Filter: Nicht verfügbar
Beschreibung der optischen Filteranzeige: Die Luftfilter müssen
  regelmäßig gewechselt werden
  Verschmutzte Luftfilter führen zu einer Verringerung der  Leistung und der Gesamteffizienz des Lüftungsgerätes
  . Über Druckdosen wird die Filtersättigung ermittelt
Schallleistung des Gehäuses (LwA): 50,1 dB (A)

Gehäuse:
bestehend aus kältebrückenfreier rahmenloser Konstruktion,
aus ISO-Paneelen,
doppelwandig mit Mineralwollfüllung, Stärke 30 mm,

Kondensatwanne:
aus rostfreiem Edelstahl, (316 l)
mit Kondensatanschluss (1 Stück),
einschl. Siphon

Revisionstür:
2-teilig mit Scharnieren, für freien Zugang zu allen eingebauten Aggregaten, dem Wärmetauscher, Filtereinschüben, Ventilatoren, etc,

Abmessung: (ohne Anbauten)
Länge:  990 mm
Höhe:  950 mm
Tiefe:  615 mm
Gewicht:  157 kg (inkl. Zubehör)

Lieferung in einem Stück,
Gerät auf Standprofilen (Höhe 170 mm),

Komponenten in Luftrichtung - Zuluft:

Elastischer Verbindungsstutzen:
Außenluft-Segeltuchstutzen 160 x 160 mm einschließlich Befestigungsmaterial zur Schallentkopplung

Außenluftklappe:
Außenluftklappe 160 x 160 mm lose mitgeliefert,
Rahmen aus verzinktem Metall (Klasse 10, Stärke 1 mm),
Flügel aus Aluminium,
Getriebewelle, Lager und Motorwelle aus Kunststoff

Außenluftfilter:
Filtertyp: ePM1 55% (F7) Kassettenfilter
Maße: 542 x 168 x 47 mm
Anzahl: 1 Stück + Ersatzfilter

Druckverlust bei sauberen Filtern: 151 Pa
Druckverlust bei gesättigten Filtern: 200 Pa
Volumenstrom bei gesättigten Filtern: 480 m3/h

Bypass-Klappe:
Bypass-Klappe werksseitig montiert, (dient der Umgehung der Wärmerückgewinnung), Sommerbypass,
Rahmen aus verzinktem Metall (Klasse 10, Stärke 1 mm),
dicht schließende Jalousieklappen aus Aluminium

Wärmerückgewinnung:
Gegenstrom-Platten-Wärmetauscher aus Polystyrol (hPS), korrosionsbeständig,
Temperaturbereich von -25 °C bis +80 °C,
entspricht Klasse H1 nach DIN 13779

Winterbetrieb:
AUL-Eintritt:  -14 °C / 90 % r.F.
ZUL-Austritt:  15 °C / 9 % r.F.
ABL-Eintritt:  20 °C / 40 % r.F.
FOL-Austritt:  -2 °C / 100 % r.F.

WRG:  86,5 % / 4,9 kW
Kondensatanfall:  1,6 l/h
Sommerbetrieb:
AUL-Eintritt:  32 °C / 40 % r.F.
ZUL-Austritt:  27 °C / 52 % r.F.
ABL-Eintritt:  26 °C / 50 % r.F.
FOL-Austritt:  31 °C / 38 % r.F.

WRG:  78 % / 0,8 kW

Zuluftventilator: (480 m³/h - 200 Pa)
Stufenlos regulierbarer EC-Ventilator mit rückwärts gekrümmten Schaufeln.
- Spannung:  230 V/ 50 Hz
- Schutzklasse:  IP 54

Nenn-Werte:
- Stromaufnahme:  1,4 A
- Leistungsaufnahme:  170 W
- Drehzahl:  U/min

Werte bei 480 m³/h zu 200 Pa externer Pressung
- Stromaufnahme:  1,1 A
- Leistungsaufnahme:  126 W
- Drehzahl:  3704 U/min
- SFP-Wert:  944 Ws/m3
- SFP-Klasse:  SFP2

Schallleistung LwA
Frequenz  Total  63  125  250  500  1k  2k  4k
Lufteintritt  50  32  34  38  48  40  34  29
Luftaustritt  72  41  50  57  66  66  68  62
Umgebung  50  30  35  41  48  36  34  33

Schalldruck LpA beider Ventilatoren in 3 m Entfernung
Frequenz  Total  63  125  250  500  1k  2k  4k
Lufteintritt  29  <25  <25  <25  28  <25  <25 <25

Elektrisches Nachheizregister:
integrierte Elektro-Nacheizregister zur Erwärmung der Zulufttemperatur,
Maximale Leistung: 2,0 kW
Benötigte Leistung: 0,7 kW
Spannungsversorgung: 230 V
Temperatur vor dem Erhitzer: 15 °C
Temperatur nach dem Erhitzer: 19 °C

Elastischer Verbindungsstutzen:
Zuluft-Segeltuchstutzen 160 x 160 mm,
einschließlich Befestigungsmaterial zur Schallentkopplung

Komponenten in Luftrichtung - Abluft:

Elastischer Verbindungsstutzen:
Abluft-Segeltuchstutzen 160 x 160 mm,
einschließlich Befestigungsmaterial zur Schallentkopplung

Abluftklappe:
dicht schließende Abluftklappe 160 x 160 mm, lose mitgeliefert,
Rahmen aus verzinktem Metall (Klasse 10, Stärke 1 mm), Flügel aus Aluminium,
Getriebewelle, Lager und Motorwelle aus Kunststoff

Abluftfilter:
Filtertyp: ePM10 50% (M5) Kassettenfilter
Maße: 542 x 168 x 47 mm
Anzahl: 1 Stück + Ersatzfilter
Druckverlust bei sauberen Filtern: 88 Pa
Druckverlust bei gesättigten Filtern: 200 Pa
Volumenstrom bei gesättigten Filtern: 480 m3/h

Wärmerückgewinnung:
Gegenstrom-Platten-Wärmetauscher aus Polystyrol (hPS), korrosionsbeständig,
Temperaturbereich von -25 °C bis +80 °C

Winterbetrieb:
AUL-Eintritt:  -14 °C / 90 % r.F.
ZUL-Austritt:  15 °C / 9 % r.F.
ABL-Eintritt:  20 °C / 40 % r.F.
FOL-Austritt:  -2 °C / 100 % r.F.

WRG:  87 % / 4,9 kW
Kondensatanfall:  1,6 l/h
Sommerbetrieb:
AUL-Eintritt:  32 °C / 40 % r.F.
ZUL-Austritt:  27 °C / 52 % r.F.
ABL-Eintritt:  26 °C / 50 % r.F.
FOL-Austritt:  31 °C / 38 % r.F.

WRG:  78 % / 0,8 kW

Abluftventilator: (480 m³/h - 200 Pa)
Stufenlos regulierbarer EC-Ventilator mit rückwärts gekrümmten Schaufeln,

- Spannung:  230 V/ 50 Hz
- Schutzklasse:  IP 54

Nenn-Werte:
- Stromaufnahme:  1,4 A
- Leistung:  170 W
- Drehzahl:  U/min

Werte bei 480 m³/h zu 200 Pa externer Pressung
- Stromaufnahme:  0,9 A
- Leistung:  110 W
- Drehzahl:  3582 U/min
- SFP-Wert:  822 Ws/m3
- SFP-Klasse:  SFP2

Schallleistung LwA
Frequenz  Total  63  125  250  500  1k  2k  4k
Lufteintritt  50  32  33  37  49  39  33  28
Luftaustritt  71  41  49  56  64  65  66  61

Schalldruck LpA beider Ventilatoren in 3 m Entfernung
Frequenz  Total  63  125  250  500  1k  2k  4k
Lufteintritt  29  <25  <25  <25  28  <25 <25 <25

Elastischer Verbindungsstutzen:
Fortluft-Segeltuchstutzen 160 x 160 mm,
einschließlich Befestigungsmaterial zur Schallentkopplung

Regelung:
Digitale Regelung
Haupt-Regelmodul für folgende interne oder externe Einbauteile:
- Ein- und Ausschalten des Lüftungsgerätes
- getrennte, stufenlose Ansteuerung der Ventilatoren
- Kalenderfunktion mit programmierbaren Tages- und
  Wochenprogramm
- programmierbare Benutzerprofile
- Regelung wahlweise nach ZUL/ABL/RAUM
- Sommer-/Winterkompensation
- Freie Nachtkühlung
- Filterüberwachung
- Regelung modulierende Bypassklappe
- Auswahl einer Bypassenteisung
- Regelung einer Umluftklappe
- Laufüberwachung der Ventilatoren
- Regelung der Verschlussklappen
- Digitaleingänge/Analogeingänge 0-10V
- Analogeingänge
- Programmierbare Ein- und Ausgänge
- automatische Erkennung von Erweiterungsmodulen
- Fernkommunikation über RS485 und Ethernet
- Kommunikation über ModBus
- externer Freigabe Kontakt (Ein/Aus)
- Notaus-Kontakt (z.B. für Brand- oder Rauchmelder)
- Sammelstörmeldung (potentialfreier Kontakt)
- integrierter Datenlogger
Benutzeroberflächen WEB, Mobile, Biedienteil und Cloud
- integrierter Webserver und Cloud-Anbindung
- Fernwartungsmöglichkeit

Web-Server
integriertes Modul zur Steuerung und Überwachung des Lüftungsgerätes per Webserver (LAN/Internet),
einfaches Auslesen der Betriebsdaten oder die komfortable Bedienung aller Menüpunkte (Wochenprogramm, Temperatur, Betriebsarten, etc.) über PC, Laptop, Tablet oder Smartphone,
standardmäßig mit ModBus TCP zur Kommunikation enthalten,

Bedieneinheit:
CP-Touch, Farbe weiß,
selbsterklärendes, benutzerfreundliches Bedientableau mit einem sensitiven Vollfarb-Touchscreen  mit hoher Auflösung, integrierten Temperatursensor, zur Aufputz-Montage,
zur Einstellung und Überwachung aller Regelungsparameter,
zur Anzeige der Betriebszustände und zur Fehlervisualisierung,
Bedieneinheit mit komfortabler und intuitiver Benutzeroberfläche,
erweiterte Benutzerverwaltung und Display-Passwortsperre,

Abmessung HxBxT: 84 x 125 x 32 mm,
die eingebauten Regelmodule sind in einem Schaltkasten verdrahtet, Schaltkasten außen am Gerät montiert,
inklusive Reparaturschalter,

Interne Sensoren:
1 Stück Außenlufttemperatursensor: ANS T1
1 Stück Zulufttemperatursensor: ANS TM1
1 Stück Ablufttemperatursensor: ANS T2
1 Stück Fortlufttemperatursensor: ANS TM2
1 Stück Druckdose Zuluftfilter: 0 - 500 Pa (on/off)
1 Stück Druckdose Abluftfilter: 0 - 500 Pa (on/off)

Externe Sensoren:
1 Stück Raumsensor CO2 CO2-24

Stellantriebe:
1 Stück Außenluftklappe: LM24A, 24 V, Auf-Zu, 3-Punkt
1 Stück Abluftklappe: LM24A, 24 V, Auf-Zu, 3-Punkt
1 Stück Bypassklappe: CM24, 24 V, Auf-Zu, 3-Punkt

Zubehör:
1 Stück Ersatz-Filtertyp: ePM1 55% (F7) Kassettenfilter
1 Stück Filtertyp: ePM10 50% (M5) Kassettenfilter

angebotenes Fabrikat: ". . . . . . . . . . . . . . . . . . . . . . . "

angebotener Typ: ". . . . . . . . . . . . . . . . . . . . . . . "
Vom Bieter einzutragen.
Menge: 1,000 Stk

**06.2 Anschlussarbeiten für bauseits verlegte Kabel oder Leitungen,**
Anschlussarbeiten für bauseits verlegte Kabel oder Leitungen,
Zuleitung zum Kompaktlüftungsgerät,
Querschnitt bis 3 x 1,5 mm²,
einschl. Ablängen, Einführen, Abdichten, Absetzen, Anklemmen und Zugentlastung.
Menge: 1,000 Stk

**06.3 Schrägrohrmanometer, Set VDI 6022,**
Schrägrohrmanometer, Set VDI 6022,
inklusive Befestigungsmaterial,
zur visuellen Anzeige der Filterverschmutzung,
Messbereich 0 - 250 Pa und 0 - 500 Pa,
inkl. Zubehör:
- 50 ml Messflüssigkeit blau
- Befestigungsschrauben
- Datenscheibe
- 2 m Messschlauch
- Winkelanschlüsse.
Menge: 2,000 Stk

**06.4 Kanalrauchmelder mit Konsole**
Kanalrauchmelder mit Konsole,
zur frühzeitigen Erkennung von Schwelbränden und Bränden mit Rauchentwicklung,
der Sensor arbeitet nach dem Steuerlichtprinzip,
mit Alarmschwellennachführung,
dadurch längere Standzeit,
kontinuierliche Anzeige der Verschmutzung durch 2-stellige LED-Anzeige im Klartext,
bei Verschmutzung über 70 % fällt das Relais ab,
Anzeige von Rauchalarm, fehlender Luftströmung, Systemstörung und Betriebsbereitschaft durch LED´s Entriegelung und Funktionsprüfung durch Taster,
Rauchalarmrelais mit potentionalfreiem Umschalt-/Öffnerkontakt,
Überprüfung mit Testspray ohne Öffnung des Deckels möglich,

Lieferung mit Luftkanalentnahmerohr 160 mm lang,
Anschlussverschraubung 3x M 16,
Abmessungen ohne Rohr 166 x 257 x 77 mm (BxHxT),
Umgebungstemperatur: -10...+50°C,
Schutzart: IP 54, mit MDG IP 65,
mit Vds-Anerkennung.
Menge: 1,000 Stk

**06.5 Dämpfungsstreifen für den Einsatz unter Lüftungsgerät,**
Dämpfungsstreifen für den Einsatz unter Lüftungsgerät,
UV-beständig, silikonfrei,
Temperaturbeständig bis 60 °C,
Farbe: schwarz,
Breite: 100 mm, Länge: 1000 mm, Höhe: 10 mm.
Menge: 6,000 Stk

**06.6 Elektroseitige Verkabelung und Schaltung**
*** Pauschalposition
Elektroseitige Verkabelung und Schaltung,
die Elektroarbeiten für alle elektrisch betriebenen Teile
der Lüftungsanlage für o.g. Positionen im Titel
sind hier anzubieten,

elektrische Anschlüsse, Verlegung der Installationskabel und Leitungen (Steuer- und Fühlerleitungen),
nach Verdrahtungsplan des Lieferers der Steuer- und Regelanlage,
einschl. Klein- und Befestigungsmaterial (Verschraubungen, Klemmen, Schellen),
einschl. Ablängen, Einführen, Abisolieren, Absetzen, Anklemmen und Zugentlastung der bezeichneten und verlegten elektrischen Kabel an allen betreffenden Geräten der vorhergehenden Positionen,

Lieferung und Montage der hierfür notwendigen
Kleinteile: Verschraubungen, Klemmen, Schellen usw.,
Messen der Ströme, Prüfen der Drehrichtungen,
Einregulierungen der Geräte, Dokumentieren technischer
Daten,
betreffende Geräte sind z.B. Lüftungsgerät, Bedieneinheit usw.,

Falls der Bieter keinen konzessionierten eigenen
Elektriker beschäftigt, hat er die Leistungen in
eigener Verantwortlichkeit an eine entsprechende
Fachfirma zu vergeben.
Unabhängig davon, ob die Elektroarbeiten mit beauftragt
werden oder nicht, hat die Firma alle
Elektroangaben dem betreffenden Elektriker zu machen
und soweit nötig Schaltpläne, Kabellisten und
Beipackzettel der Geräte an ihn zu liefern.
Da die Abnahme und Übergabe der Heizungs- / Kälteanlage
die Funktion aller Teile voraussetzt, hat der Gesamt-AN in
jedem Fall den ordnungsgemäßen Abschluss der
Elektroarbeiten vor der Abnahme unaufgefordert zu
kontrollieren und die elektrischen Teile in Betrieb zu
nehmen.

Dezentrales Lüftungsgerät (230 V, 50 Hz, 1 Ph),
Regeleinheit, lose beigelegte Feldgeräte, Kanalrauchmelder, BSK,
Standort:
Lüftungsgerät: HAR (EG)
Bedieneinheit: Trauzimmer (EG) - JY(ST)Y 2x2x0,6
CO2-Sensor: Trauzimmer (EG) - JY(ST)Y 2x2x0,6
Kanalrauchmelder: - HAR (EG) - NYM-O 3x1,5 mm²
BSK: HAR (EG)
Entfernung: max. 25 m.
Menge: 1,000 psch

**06.7 Verlegung und Lieferung von Kabel und Leitungen**
Verlegung und Lieferung von Kabel und Leitungen,
Kommunikationsleitung zwischen Bedieneinheit und dem Lüftungsgerät,
Leitung JY(St)Y 2 x 2 x 0,6 mm,
einschl. Klein- und Befestigungsmaterial,
Installation der Kabel und Leitungen als Einzelverlegung auf Putz mit Abstandsschellen bzw. unter Putz, auf Kabelbahn oder im Installationsrohr, -kanal.
Menge: 10,000 m

**06.8 Verlegung und Lieferung von Kabel und Leitungen**
Verlegung und Lieferung von Kabel und Leitungen,
zwischen Steuerung Lüftungsgerät und Kanalrauchmelder,
NYM-O 3x1,5 mm²,
einschl. Klein- und Befestigungsmaterial,
Installation der Kabel und Leitungen als Einzelverlegung auf Putz mit Abstandsschellen bzw. unter Putz, auf Kabelbahn oder im Installationsrohr, -kanal.
Menge: 10,000 m

**06.9 Inbetriebnahme**
Inbetriebnahme durch Werkskundendienst für o.g. Lüftungsgerät mit WRG,
Überprüfung der Einbausituation des Lüftungsgerätes,
Kontrolle der elektrischen Anschlüsse vom Gerät, Fühler, Regler, Stellglieder usw.,
Einbaulage der Ventile und deren hydraulische Schaltung,
Sicherheits-, Verriegelungs- sowie Klappenfunktionen überprüfen,
Einstellen der Sollwerte, Ermittlung der Parameter, Todzeiten usw.,
Überprüfen des dynamischen Betriebsverhaltens, Funktionsprüfung der Regelgeräte, Funktionskontrolle der Regelkreise,
Erstellung eines Protokolls über die verrichteten Arbeiten und einmaliges Einweisen des zuständigen Mitarbeiters.
Menge: 1,000 Stk

*Hinweis: Luftleitungen und Zubehör*

**06.10 Luftleitung, rechteckig, KL bis 500 mm**
Luftleitung, rechteckig, aus verzinktem Stahl,
gefalzt, DIN 24190,
Kantenlänge bis 500 mm,
Dichtheitsklasse C, gem.DIN EN 12237,
Herstellung und Blechdicken entsprechend den
geltenden Vorschriften,
Verbindungen nach Wahl des Herstellers mit
geeignetem Dichtungsmaterial,
mit verzinkter Tragkonstruktion aus Profilstahl,
zur Auflage/ Aufhängung des Luftleitsystems,
einschl. Gewindestangen und Befestigungsschrauben
mit zugelassenen Dübeln,
mit schalldämmender Zwischenlage,
unter Beachtung der max. zul. Stützweite entspr. Kanalumfang,
Montagehöhe über Fußboden: bis 3,5 m,
min/max. Temperatur der geförderten Luft: -15 bis 80°C.
Menge: 2,500 m²

**06.11 Formstück: KL bis 500 mm**
Formstück für Luftleitung, rechteckig,
aus verzinktem Stahl,
Kantenlänge bis 500 mm,
einschl. Leitbleche und Versteifungen,
gefalzt, DIN 24190,
Dichtheitsklasse C, gem.DIN EN 12237,
Herstellung und Blechdicken entsprechend den
geltenden Vorschriften,
Verbindungen nach Wahl des Herstellers mit
geeignetem Dichtungsmaterial,
Montagehöhe über Fußboden: bis 3,5 m,
min/max. Temperatur der geförderten Luft: -15 bis 40°C.
Menge: 2,000 m²

**06.12 Wickelfalzrohr DN 160**
Wickelfalzrohr aus verzinktem Stahl, Nähte gefalzt,
DIN EN 12237, Dichtheitsklasse C,
Maße DIN EN 1506, Wanddicke 0,6 mm,
DN 160,
mit Einsteckenden, mit Lippendichtung,
min./max. Temperatur der geförderten Luft: -15 bis 40°C,
Montagehöhe über Fußboden bis 3,5 m,
mit Aufhänge-/Auflagekonstruktion, schallgedämmt,
mit bauaufsichtlich zugelassenen Befestigungsmitteln,
Befestigungsuntergrund Stahlbeton.
Menge: 10,000 m

**06.13 Wickelfalzrohr DN 200**
Leistung wie zuletzt in vollem Wortlaut beschrieben,
jedoch Nenndurchmesser 200 mm.
Menge: 15,000 m

**06.14 Formstück Bogen DN 160**
Formstück als Bogen,
Biegeradius größer gleich 1 DN, 15 - 90 Grad,
Maße DIN EN 1506, aus verzinktem Stahl, glatt,
Abmessung: DN 160,
mit Einsteckenden, mit Lippendichtung,
Montagehöhe über Gelände/Fußboden bis 3,5 m.
Menge: 3,000 Stk

**06.15 Formstück Bogen DN 200**
Leistung wie zuletzt in vollem Wortlaut beschrieben,
jedoch Nenndurchmesser 200 mm.
Menge: 7,000 Stk

**06.16 Formstück Übergangsstück,**
Formstück als Übergangsstück,
rund auf eckig,
symetrisch, Maße DIN EN 1506,
aus verzinktem Stahl, glatt,
Abmessung: Ø 200 / 160 x 160 mm,
mit Einsteckenden, mit Lippendichtung,
Montagehöhe über Gelände/Fußboden bis 3,5 m.
Menge: 4,000 Stk

**06.17 Formstück Übergangsstück,**
Leistung wie zuletzt in vollem Wortlaut beschrieben,
jedoch Abmessung: Ø 200 / 315 x 100 mm.
Menge: 1,000 Stk

**06.18 Formstück Reduzierung,**
Formstück als Reduzierung,
konisch, Maße DIN EN 1506,
aus verzinktem Stahl, glatt,
Abmessung: DN 200 / 160,
mit Einsteckenden, mit Lippendichtung,
Montagehöhe über Gelände/Fußboden bis 3,5 m.
Menge: 6,000 Stk

**06.19 Formstück Abzweigstück**
Formstück als Abzweigstück,
90 Grad, Maße DIN EN 1506, aus verzinktem Stahl,
Abmessung: DN 200 / 200 / 160, symmetrisch,
mit Einsteckenden, mit Lippendichtung,
Montagehöhe über Gelände/Fußboden bis 3,5 m.
Menge: 2,000 Stk

**06.20 Formstück Bundkragen,**
Formstück als Bundkragen,
mit Radius,
Maße DIN EN 1506, aus verzinktem Stahl,
Abmessung: DN 160,
mit Einsteckenden, mit Lippendichtung,
Montagehöhe über Gelände/Fußboden bis 3,5 m.
Menge: 4,000 Stk

**06.21 Formstück Bundkragen**
Leistung wie zuletzt in vollem Wortlaut beschrieben,
jedoch DN 200.
Menge: 4,000 Stk

**06.22 Flex-Rohr DN 200**
Luftleitung als flexibles Rundrohr DIN 24146 Teil1,
mit korrosionsgeschützter Tragkonstruktion einschl.
Befestigungsschrauben mit zugelassenen Dübeln,
mit schalldämmender Zwischenlage.
Ausführung:
Innen- und Außenlage aus Aluminium,
einschl. Verbindungen und Dichtungen,
Montagehöhe über Fußboden bis 3,5 m,
als Anschlussleitungen, Einzellängen bis 3 m,
Nenndurchmesser: 200 mm.
Menge: 5,000 m

**06.23 Zulage zu Luftleitungen und Formstücke (Kanal, Rohr)**
*** Pauschalposition
Zulage zu Luftleitungen und Formstücke (Kanal, Rohr)
für vorgenannte Positionen:
für Verschnitte, Ausschnitte, Einsätze,
Verbindungen,Rohr- und Kanalenden.
Menge: 1,000 psch

**06.24 Inspektions- und Wartungsöffnung**
Inspektions- und Wartungsdeckel,
mit Einbaurahmen und Dichtung,
für runde Luftleitungen, DN 140 bis DN 355,
als Deckel, oval,
aus verzinktem Stahl,
Abmessung 200 x 100 mm,
mit Schraubverschluss.
Menge: 4,000 Stk

**06.25 Dralldurchlass Zuluft**
Dralldurchlass für Zu- und Abluft,
Luftart: Zuluft,
für konstante und variable Volumenströme,
mit zentrischem progressiv verdrillten Schaufelprofil für große Volumenströme bei geringem Strömungsgeräuschen,
mit hoher Induktion zum Abbau der Strömungsgeschwindigkeiten und der Temperaturdifferenzen im Heizfall und bei Raumkühlung bis 12 K durch radiale, achssymmetrische Luftverteilung,
Frontplatte aus verzinktem Stahlblech mit feststehenden, radial ausgerichteten und progressiv verdrillten Luftleitlamellen und verdeckter Zentralbefestigung,
mit unempfindlicher, farbtonbeständiger, antistatischer Polyester-Beschichtung, glatt-glänzend,
Konformitätszertifikat als Erfüllungsnachweis der Hygieneanforderungen gemäß VDI 6022-1, VDI 3803-1, DIN 1946-4 und DIN EN 16798,
Einbau in Deckensystem - Rasterdecke 625 x 625 mm,

Farbton: Frontplatte und Kappe im Farbton RAL 9010 (weiß)
Anschlusskasten:
quadratischer Anschlusskasten mit Zentralbefestigung,
aus verzinktem Stahlblech, mit oberen Anschlussstutzen,
Bohrungen für Abhängungen,
mit Lippendichtung,
mit Drosselklappe und Luftleitblech,

Frontplatte: quadratisch
Nenngröße: 625
Lochbild: 400
Farbton: Frontplatte und Kappe RAL 9010 (Weiß),
Anschlusskasten: quadratisch mit Zentralbefestigung,
  aus verzinktem Stahlblech mit seitlichen
  Anschlussstutzen und Bohrungen für
  Abhängungen
Anschlusskastenhöhe: 290 mm,
Anschlussstutzen: DN 200,
Luftart: Zuluft, mit speziellem Luftleitblech, zur optimalen
  Luftverteilung mit geringen Strömungsgeräuschen
  und mit Drosselklappe zur Volumenstromeinstellung ohne Demontage des Dralldurchlasses
Ausführung: mit Lippendichtung
Volumenstrom: 240 m³/h
Druckverlust: 10 Pa
Schallleistungspegel: 25 dB(A)
komplett mit Befestigungen,

angebotenes Fabrikat: ". . . . . . . . . . . . . . . . . . . . . . . "

angebotener Typ: ". . . . . . . . . . . . . . . . . . . . . . . "
Vom Bieter einzutragen.
Menge: 2,000 Stk

**06.26 Dralldurchlass Abluft**
Dralldurchlass für Zu- und Abluft,
Luftart: Abluft,
für konstante und variable Volumenströme,
mit zentrischem progressiv verdrillten Schaufelprofil für große Volumenströme bei geringem Strömungsgeräuschen,
mit hoher Induktion zum Abbau der Strömungsgeschwindigkeiten und der Temperaturdifferenzen im Heizfall und bei Raumkühlung bis 12 K durch radiale, achssymmetrische Luftverteilung,
Frontplatte aus verzinktem Stahlblech mit feststehenden, radial ausgerichteten und progressiv verdrillten Luftleitlamellen und verdeckter Zentralbefestigung,
mit unempfindlicher, farbtonbeständiger, antistatischer Polyester-Beschichtung, glatt-glänzend,
Konformitätszertifikat als Erfüllungsnachweis der Hygieneanforderungen gemäß VDI 6022-1, VDI 3803-1, DIN 1946-4 und DIN EN 16798,
Einbau in Deckensystem - Rasterdecke 625 x 625 mm,

Farbton: Frontplatte und Kappe im Farbton RAL 9010 (weiß)
Anschlusskasten:
quadratischer Anschlusskasten mit Zentralbefestigung,
aus verzinktem Stahlblech, mit oberen Anschlussstutzen,
Bohrungen für Abhängungen,
mit Lippendichtung,
mit Drosselklappe und Luftleitblech,

Frontplatte: quadratisch
Nenngröße: 625
Lochbild: 400
Farbton: Frontplatte und Kappe RAL 9010 (Weiß),
Anschlusskasten: quadratisch mit Zentralbefestigung,
  aus verzinktem Stahlblech mit seitlichen
  Anschlussstutzen und Bohrungen für
  Abhängungen
Anschlusskastenhöhe: 290 mm,
Anschlussstutzen: DN 200,
Luftart: Abluft,
Ausführung: mit Lippendichtung
Volumenstrom: 240 m³/h
Druckverlust: 11 Pa
Schallleistungspegel: 27 dB(A)
komplett mit Befestigungen,

angebotenes Fabrikat: ". . . . . . . . . . . . . . . . . . . . . . . "

angebotener Typ: ". . . . . . . . . . . . . . . . . . . . . . . "
Vom Bieter einzutragen.
Menge: 2,000 Stk

**06.27 Rechteckiger Schalldämpfer mit runden Anschlüssen.**
Rechteckiger Schalldämpfer mit runden Anschlüssen,
Schalldämpfer mit geringer Einbauhöhe,
Gehäuse und Innenrohr aus verzinktem Stahl,
Dämpfungsmaterial: Mineralwolle,
Vliesstoff zwischen Innenrohr und Dämmmaterial zur Verhinderung Faseraustritt,
Ausführung nach DIN EN 1506,
Steckverbindungen mit werkseitig fest montierter Doppellippendichtung aus alterungsbeständigem EPDM-Gummi,
temperaturbeständig von -30 bis +100° C,
für Dichtheitsklasse C nach DIN EN 15727,
Nennweiten 80 bis 315 mit selbstsicherndem Stecksystem (Click) zur weitestgehend schraubenlosen Verbindung,
Hygieneanforderung gemäß VDI 6022,
Abmessungen:
Nennweite: 160 mm
Breite: 275 mm
Höhe: 218 mm
Länge: 1000 mm

Dämpfungswerte nach DIN EN ISO 7235:
63  125  250  500  1k  2k  4k  8k
15  15  21  43  50  50  41  21 dB
Gewicht: 8,6 kg,

angebotenes Fabrikat: ". . . . . . . . . . . . . . . . . . . . . . . "

angebotener Typ: ". . . . . . . . . . . . . . . . . . . . . . . "
Vom Bieter einzutragen.
Menge: 2,000 Stk
Produkt:
  Artikel:
    Artikelnummer: LRCNA
    Artikelkurztext: Rechteckiger Schalldämpfer mit runden Anschlüssen.

**06.28 Rechteckiger Schalldämpfer mit runden Anschlüssen**
Leistung wie zuletzt in vollem Wortlaut beschrieben,
jedoch Abmessung:
Nennweite: 200 mm
Breite: 328 mm
Höhe: 254 mm
Länge: 1000 mm

Dämpfungswerte nach DIN EN ISO 7235:
63  125  250  500  1k  2k  4k  8k
17  10  20  33  43  47  27  16 dB
Gewicht: 10,6 kg,

angebotenes Fabrikat: ". . . . . . . . . . . . . . . . . . . . . . . "

angebotener Typ: ". . . . . . . . . . . . . . . . . . . . . . . "
Vom Bieter einzutragen.
Menge: 3,000 Stk

**06.29 Brandschutzklappe, DN200**
Wartungsfreie Brandschutzklappen nach EN 15650
mit Leistungserklärung und CE-Kennzeichnung,
bis zu 120 Minuten Feuerwiderstandsdauer und den Feuerwiderstandsklassen EI 30/60/90/120 (ve - ho, i <-> o) S C 10000,
Wartungsfrei: durch vollständige Kapselung von Antriebseinheit, Auslöseeinrichtung und Auslöseelement ist kein funktionserhaltendes Reinigen sowie wiederkehrendes Schmieren und Justieren notwendig,
einfache Funktionsprüfung (Öffnen und Schließen) über äußere Bedienung und Stellungsanzeige,
Luftdichtes Gehäuse, Klasse C nach EN 1751,
aus verzinktem Stahlblech mit angeformten Steckverbindungen für Wickelfalzrohr, Flexrohr und für gleichartige Rohrleitungen lufttechnischer Anlagen,
Gehäuse beidseitig mit Lippendichtungen,
Austauschbares Absperrklappenblatt aus abriebfestem Kalziumsilikat, mit verschleißfesten Elastomer-Lippendichtungen,
vollständig gekapseltes, wartungsfreies Kurbelschleifengetriebe im Gehäusewandbereich als selbstverriegelnde Antriebsmechanik für bruchsichere Drehmomentübertragungen,
abgedichtete Antriebsachsen aus rostfreiem Edelstahl, Lager aus Rotmetall,
geeignet zum Einbau mit minimalem Abstand und mit beliebiger Absperrklappenblattachslage, auch im Paketeinbau mit bis zu 4 Brandschutzklappen gleicher Größe nebeneinander, übereinander oder kombiniert, in massiven Wänden und Decken, auch als Weichschotteinbau,
direkter Anschluss an Lüftungsleitungen aus nichtbrennbaren oder brennbaren Baustoffen oder mit Schutzgittern,
Gekapselte, wartungsfreie thermische Auslösung,

Auslösetemperatur:
Standard: 70°C korrosionsgeschützt

Gehäuse- / Klappenblattausführung:
Standard: Gehäuse aus verzinktem Stahl

Endschalter und Antriebe:
Standard: Thermisch-mechanische Auslöseeinrichtung, manuelle Einhandbedienung

Zubehör:
- mit zwei elektrischen Endschaltern zur Signalisierung der
  Absperrklappenblattstellung AUF und ZU

Geprüft nach EN 15650, Anhang B, mit 20%-iger Salzlösung zum Nachweis dauerhafter Funktion unter hoher Korrosionsbeanspruchung.
Nachweis zur Erfüllung der Hygiene-Anforderungen gemäß VDI 6022-1, VDI 3803-1, DIN 1946-4, der erforderlichen Widerstandsfähigkeit aller Baustoffe gegen Mikroorganismen (Pilze, Bakterien) und der Desinfektionsmittelbeständigkeit.
Mit Umwelt-Produktdeklaration nach ISO 14025 und EN 15804.

Größe: DN 200
Volumenstrom: 480 m³/h
Druckverlust: 4 Pa
Schallleistungspegel: 25 dB (A)
Einbauort: in massive Wand,
Einbauvariante: mit Mörtel,
Antriebsart: thermisch mechanisch.
Menge: 2,000 Stk

**06.30 Elastischer Stutzen für runde Brandschutzklappen,**
Elastischer Stutzen für runde Brandschutzklappen,
aus Polyester mit cadmiumfreier Beschichtung,
mit Anschlussrahmen,
gestreckte Länge ca. 210 mm,
mind. 100 mm axiale Dehnungsaufnahme,
Baustoffklasse B1 nach DIN 4102,
mit Zertifikat zur Hygiene-Konformitätsprüfung als Erfüllungsnachweis gemäß VDI 6022-1, VDI 3803-1,
DIN 1946-4, DIN EN 16798-3,
Abmessung: DN 200.
Menge: 2,000 Stk

**06.31 Potentialausgleichskabel**
Potentialausgleichskabel
für elestische Verbindungen, gemäß VDE 0.1000,
16 mm², gn / ge, ca. 450 mm lang,
beiderseits mit Kabelschuh 8 mm.
Menge: 2,000 Stk

**06.32 Fassadengitter Außen-/ bzw. Fortluft,**
Fassadengitter Außen-/ bzw. Fortluft,
aus seewasserbeständigem Aluminium,
mit aerodynanischen Design der Lamellen,
Abmessung DN 200,
freie Fläche: 0,024 m²,
Außendurchmesser: 255 mm
Gewicht: 1,31 kg,

angebotenes Fabrikat: ". . . . . . . . . . . . . . . . . . . . . . . "

angebotener Typ: ". . . . . . . . . . . . . . . . . . . . . . . "
Vom Bieter einzutragen.
Menge: 1,000 Stk

**06.33 Mehrpreis Farbbeschichtung**
Mehrpreis für zuvor beschriebene Position,
Fassadengitter,
für Beschichtung RAL Farbton`  `,
vor Bestellung Farbabstimmung Architekt/Bauleitung.
Menge: 1,000 Stk

**06.34 Tragkonstruktion aus Profilstahl**
Tragkonstruktion aus Profilstahl
(Montageschienen bzw. -konsolen),
für Stütz-, Hänge- und Tragkonstruktion,
feuerverzinkt, gelocht,
für die Halterung/Befestigung von Luftleitungen,
für vertikale und horizontale Installation,
zur Montage an der Wand, Decke,
Kantenlänge bis 500 mm,
einschl. zugelassenes Befestigungsmaterial, schallentkoppelt,
einschl. dem erforderlichen Kleinmaterial,
nach örtlichem Aufmaß und Anfertigung
entsprechend den Montagebedingungen,
bei Notwendigkeit ist für die Befestigungen eine statische Berechnung beizubringen,
einschl. Endkappen für Montageschienen.
Menge: 50,000 kg

*Hinweis: Kondensatableitung*

**06.35 biegsame Abflussleitung,**
biegsame Abflussleitung,
als Kondensat-Abflussschlauch,
Anschluss Ø 32 mm,
UV-beständig,
mit glatter Innenseite.
Menge: 5,000 m

**06.36 Kondensatleitung, DN20**
Kondensatleitung, starr,
Rohrleitung aus PVC, mit Klebemuffe,
Abmessung DN 20,
DIN / EN 8061/62, PN 10 bei 20°C,
Verlegung in Gebäuden,
einschl. Klebe- und Dichtungsmaterial,
einschl. Rohrbefestigungen, körperschallgedämmt,
Verlegung vom Innengerät bis zum Ablaufübergabepunkt.
Menge: 5,000 m

**06.37 Kondensatleitung, DN25**
Leistung wie zuletzt in vollem Wortlaut beschrieben,
jedoch Abmessung DN 25.
Menge: 5,000 m

**06.38 Formteil Rohrbogen bis 90° DN20**
Formteil für PVC-Rohrleitung, Kondensatleitung,
als Rohrbogen bis 90°,
DN 20,
mit Klebemuffe.
Menge: 2,000 Stk

**06.39 Formteil Rohrbogen bis 90° DN25**
Leistung wie zuletzt in vollem Wortlaut beschrieben,
jedoch Abmessung DN 25.
Menge: 2,000 Stk

**06.40 Formteil T-Stück DN20**
Formteil für PVC-Rohrleitung,
als T-Stück,
größter Abgang DN 20,
mit Klebemuffe.
Menge: 1,000 Stk

**06.41 Formteil T-Stück DN25**
Leistung wie zuletzt in vollem Wortlaut beschrieben,
jedoch größter Abgang DN 25.
Menge: 1,000 Stk

**06.42 Verbinder zwischen starren und flexiblen**
Adapter von starren auf flexibles Rohr,
für Kondensatablauf,
Ø 32 mm / Ø 20 - Ø 18 - Ø 16 - Ø 14 mm.
Menge: 1,000 Stk

**06.43 Formteil 25/20**
Formteil für Kondensatleitung,
Reduzierer, aus PVC,
Abmessung 25 / 20 mm,
Verlegung in Gebäuden,
einschl. Klebe- und Dichtungsmaterial.
Menge: 1,000 Stk

**06.44 Formteil 32/25**
Leistung wie zuletzt in vollem Wortlaut beschrieben,
jedoch Abmessung 32 / 25 mm.
Menge: 1,000 Stk

**06.45 Anschluss herstellen**
Anschluss herstellen,
an Kondensatanschluss Lüftungsgerät,
Anschlussdurchmesser: DN 25,
aus PVC-Leitung,
einschl. Anschlussformstück,
einschl. Dichtungs- und Befestigungsmaterial.
Menge: 1,000 Stk

**06.46 Anschluss herstellen**
Anschluss herstellen,
an Schmutzwasserfallleitung DN 100,
aus Kunststoff (PP-C/PP-MD),
einschl. Trichter viereckig,
PP, DN 50,
145 x 145 mm, eckiger Rand,
einschl. Geruchsverschluss,
einschl. Dichtungs- und Befestigungsmaterial.
Menge: 1,000 Stk

**06.47 Siphon in transparenter Ausführung**
Siphon in transparenter Ausführung
saugseitig, selbstfüllend, mit eingelegter
Schwimmerkugel als Rückschlagventil, Schraubdeckel zu
Revisions- und Reinigungszwecken, variable
Ablaufanordnung durch zweiseitigen Gewindeanschluss und
veränderliche Einbauhöhe.
Geeignet für max. Unterdruck 3.000 Pa
max. Bauhöhe: 420 mm.
Menge: 1,000 Stk

### Titel 07 Dämmung

*Hinweis: Die Luftleitungen sind zu dämmen um Energieverluste*
Die Luftleitungen sind zu dämmen um Energieverluste beim Heizen oder Kühlen zu mindern,
Kondensatbildung um und in Luftleitungen zu mindern,
die Regelfähigkeit der Anlage durch Beschränkung des Energiehaushaltes entlang der Wegstrecke sicherzustellen.

Eine Wärmedämmung erhalten:

Außenluftleitung bis zum Eintritt in das Zuluftgerät
Fortluftleitung bis zum Eintritt in das Abluftgerät
Fortluftleitungen im letzten Geschoss
Zuluftleitung bis zum Luftauslass.

Die Dämmung erfolgt auf der Außenfläche eckiger und runder Luftleitungen.

**07.1 Dämmung Luftleitungen, rund**
Dämmung DIN 4140, an Luftleitungen (Fortluftleitung),
auf der Außenfläche runder Luftleitungen,
Luftleitungen aus verzinktem Stahlblech,
in Gebäuden,
Oberkante Dämmung über Fußboden bis 3,5 m,
Dämmung aus nichtbrennbaren Stoffen,
Baustoffklasse A 2 DIN 4102-1,
Dämmung aus Mineralwolle, AS-Qualität, hydrophobiert,
als Matte, einlagig,
auf verzinktem Drahtgeflecht mit verzinktem Draht aus dem Werkstoff des Drahtgeflechtes,
Wärmeleitfähigkeit für betriebstechnische Anlagen,
Umfang der fertigen Dämmung von 401 bis 800 mm,
Abmessung Luftleitung DN 100 bis 180,
Dämmschichtdicke: 30 mm,
Verarbeitung nach Herstellerangabe.
Menge: 20,000 m²

**07.2 Zulage zur Dämmung an Luftleitung, rund,**
Zulage zur Dämmung an Luftleitung, rund,
Dämmung aus Mineralwolle, AS-Qualität, hydrophobiert,
als Matte, einlagig,
für Formteile (Bogen, T-Stück, Reduzierung, Übergangsstück),
Umfang der fertigen Dämmung von 401 bis 800 mm,
Abmessung Luftleitung: DN 100 bis DN 180,
Dämmschichtdicke 30 mm.
Menge: 14,000 Stk

**07.3 Zulage zur Dämmung**
*** Pauschalposition
Zulage zur Dämmung für alle
vorgenannten Isolierpositionen
Dämmung aus Mineralwolle, AS-Qualität, hydrophobiert,
für Abschlüsse, Verbindungen, Befestigungen,
Kreuzungspunkte, Endabschlüsse an Wand- und
Deckendurchführungen, Rohr- und Kanalenden.
Menge: 1,000 psch

**07.4 Zulage für Ausschnitte zur Dämmung**
Zulage für Ausschnitte zur Dämmung
für alle vorgenannten Isolierpositionen,
Dämmung aus Mineralwolle, AS-Qualität, hydrophobiert,
für Ausschnitte für Bedienelemente, elektrische Antriebe, Revisionsöffnungen.
Menge: 5,000 Stk

**07.5 Dämmung DIN 4140, an Luftleitungen, rund**
Dämmung DIN 4140, an Luftleitungen (Zuluftleitung),
auf der Außenfläche runder Luftleitungen,
Luftleitungen aus verzinktem Stahlblech,
in Gebäuden,
Oberkante Dämmung über Fußboden bis 3,5 m,
Dämmung aus geschlossenzelligem Weichschaum,
auf Basis synthetischen Kautschuks,
Baustoffklasse B1 DIN 4102-1,
als Platte/Matte, einlagig, selbstklebend,
vollflächig kleben,
Längs- und Rundnähte vollfugig kleben,
Wärmeleitfähigkeit für betriebstechnische Anlagen,
Nennwert VDI 2055,
Umfang der fertigen Dämmung von 401 bis 800 mm,
Abmessung Luftleitung DN 100 bis DN 200,
Dämmschichtdicke: 19 mm,
Verarbeitung nach Herstellerangabe.
Menge: 8,000 m²

**07.6 Zulage zur Dämmung an Luftleitung, rund,**
Zulage zur Dämmung an Luftleitung, rund,
für Formteile (Bogen, T-Stück, Reduzierung, Übergangsstück),
Dämmung aus geschlossenzelligem Weichschaum,
auf Basis synthetischen Kautschuks,
als Bogen aller Winkelgrade, Radius gleich 1 DN,
Umfang der fertigen Dämmung von 401 bis 800 mm,
Abmessung Luftleitung DN 100 bis DN 200,
Dämmschichtdicke 19 mm.
Menge: 10,000 Stk

**07.7 Zulage zur Dämmung**
*** Pauschalposition
Zulage zur Dämmung für alle
vorgenannten Isolierpositionen:
Dämmung aus geschlossenzelligem Weichschaum,
auf Basis synthetischen Kautschuks,
für Abschlüsse, Verbindungen, Befestigungen,
Kreuzungspunkte, Endabschlüsse an Wand- und
Deckendurchführungen, Rohr- und Kanalenden.
Menge: 1,000 psch

**07.8 Zulage für Ausschnitte zur Dämmung**
Zulage für Ausschnitte zur Dämmung
vorgenannten Isolierpositionen,
Dämmung aus geschlossenzelligem Weichschaum,
auf Basis synthetischen Kautschuks,
für Ausschnitte für Bedienelemente, elektrische Antriebe, Revisionsöffnungen.
Menge: 6,000 Stk

**07.9 Dämmung an Aufhängungen für Luftleitungen**
Zulage zur Dämmung an Luftleitung,
für Dämmung an Aufhängungen für Luftleitungen mit
synthetischem Kautschuk,
Umfang der fertigen Dämmung von 401 bis 800 mm.
Menge: 10,000 m

**07.10 Dämmung Luftleitungen, rund**
Dämmung DIN 4140, an Luftleitungen (Außenluft),
auf der Außenfläche runder Luftleitungen,
Luftleitungen aus verzinktem Stahlblech,
in Gebäuden,
Oberkante Dämmung über Fußboden bis 3,5 m,
Dämmung von Lüftungsleitungen als Außenluftansaugung mit temporärem Kältebetrieb bei Kanalinnentemperaturen = -16°C, mit nichtbrennbaren Steinwolledämmmatten mit einer engmaschigen glasfasergitternetzverstärkten Aluminiumfolie kaschiert sowie einer selbstklebenden Beschichtung auf der Wollseite,
Dämmung aus nichtbrennbaren Stoffen,
Baustoffklasse A2 DIN 4102-1,
Oberfläche: Aluminiumfolie mit engmaschiger Glasfasergitternetzverstärkung,
mit verzinktem Bindedraht, mindestens 6 Windungen pro Meter Leitungslänge, befestigen.
alle Dämmstofffugen mit 100 mm breitem, selbstklebendem  Aluftape dicht verkleben,
als Matte, einlagig,
Wärmeleitfähigkeit für betriebstechnische Anlagen,
Umfang der fertigen Dämmung von 801 bis 1200 mm,
Abmessung Luftleitung DN 200,
Dämmschichtdicke: 50 mm,
Verarbeitung nach Herstellerangabe.

angebotenes Fabrikat: ". . . . . . . . . . . . . . . . . . . . . . . "

angebotener Typ: ". . . . . . . . . . . . . . . . . . . . . . . "
Vom Bieter einzutragen.
Menge: 4,000 m²

**07.11 Dämmung Luftleitungen, rund**
Dämmung DIN 4140, an Luftleitungen (Fortluft),
auf der Außenfläche runder / eckiger Luftleitungen,
Luftleitungen aus verzinktem Stahlblech,
in Gebäuden,
Oberkante Dämmung über Fußboden bis 3,5 m,
Dämmung von Lüftungsleitungen als Außenluftansaugung mit temporärem Kältebetrieb bei Kanalinnentemperaturen = -16°C, mit nichtbrennbaren Steinwolledämmmatten mit einer engmaschigen glasfasergitternetzverstärkten Aluminiumfolie kaschiert sowie einer selbstklebenden Beschichtung auf der Wollseite,
Dämmung aus nichtbrennbaren Stoffen,
Baustoffklasse A2 DIN 4102-1,
Oberfläche: Aluminiumfolie mit engmaschiger Glasfasergitternetzverstärkung,
mit verzinktem Bindedraht, mindestens 6 Windungen pro Meter Leitungslänge, befestigen.
alle Dämmstofffugen mit 100 mm breitem, selbstklebendem  Aluftape dicht verkleben,
als Matte, einlagig,
Wärmeleitfähigkeit für betriebstechnische Anlagen,
Umfang der fertigen Dämmung von 801 bis 1200 mm,
Abmessung Luftleitung DN 200 / 315 x 100 mm,
Dämmschichtdicke: 30 mm,
Verarbeitung nach Herstellerangabe.

angebotenes Fabrikat: ". . . . . . . . . . . . . . . . . . . . . . . "

angebotener Typ: ". . . . . . . . . . . . . . . . . . . . . . . "
Vom Bieter einzutragen.
Menge: 8,000 m²

**07.12 Zulage zur Dämmung an Luftleitung,**
Zulage zur Dämmung an Luftleitung, rund / eckig, (Fortluft)
Dämmung aus Steinwolledämmmatten,
als Matte, einlagig,
für Formteile (Bogen, T-Stück, Reduzierung, Übergangsstück),
in Gebäuden,
Oberkante Dämmung über Fußboden bis 3,5 m,
Umfang der fertigen Dämmung von 801 bis 1200 mm,
Abmessung Luftleitung: DN 200 / 315 x 100 mm,
Dämmschichtdicke 30 mm.
Menge: 6,000 Stk

**07.13 Zulage zur Dämmung an Luftleitung, rund,**
Leistung wie zuletzt in vollem Wortlaut beschrieben,
jedoch Abmessung Luftleitung DN 200, (Außenluft)
Dämmschichtdicke: 50 mm.
Menge: 4,000 Stk

**07.14 Zulage zur Dämmung**
*** Pauschalposition
Zulage zur Dämmung für alle
vorgenannten Isolierpositionen
Dämmung aus Steinwolledämmmatten,
für Abschlüsse, Verbindungen, Befestigungen,
Kreuzungspunkte, Endabschlüsse an Wand- und
Deckendurchführungen, Rohr- und Kanalenden.
Menge: 1,000 psch

**07.15 Zulage für Ausschnitte zur Dämmung**
Zulage für Ausschnitte zur Dämmung
für alle vorgenannten Isolierpositionen,
Dämmung aus Steinwolledämmmatten,
für Ausschnitte für Bedienelemente, elektrische Antriebe, Revisionsöffnungen.
Menge: 10,000 Stk

**07.16 brandschutztechnische Ausstopfung,**
brandschutztechnische Ausstopfung,
Restspaltverschluss mit Steinwolle,
Baustoffklasse: A1 nach DIN EN 13501-1,
Schmelzpunkt: > 1000 °C nach DIN 4102-17,
Wärmeleitfähigkeit: 0,040 W/(m K) nach EnEV,
einschl. Sicherung der Mineralwolle gegen Herausfallen mit nicht brennbarem Kleber.
Menge: 2,000 m²

### Titel 08 Bauleistungen

*Hinweis: Der AN hat die für die Durchführung von Rohrleitungen*
Der AN hat die für die Durchführung von Lüftungsleitungen notwendigen Kernbohrungen in den Wänden selbst herzustellen, sowie alle Einsetz- und Schlitzarbeiten.
Die Durchbrüche in den Decken wurden hochbauseitig in den Deckenelemente berücksichtigt.

Nach erfolgter Installation sind die Durchführungen entsprechend den Schall- und Brandschutzanforderungen der jeweiligen Wand/Decke fachgerecht zu verschließen.

Bohr-, Schlitz- und Stemmarbeiten sind mit geeignetem Werkzeug und unter Schonung des Bauwerkes auszuführen.
Gefährdungen und Beschädigungen sind absolut zu
vermeiden.

Staubentwicklung ist durch Schutzhauben, Absaugung
o.ä. zu verhindern.

Der anfallende Schutt wird Eigentum des Auftragnehmers
und ist laufend zu beseitigen.

*Hinweis: Sämtliche Stemm-, Bohr- und Fräsarbeiten für die*
Sämtliche Stemm-, Bohr- und Fräsarbeiten für die Befestigungen von Konsolen und Halterungen sind in die Einheitspreise mit einzurechnen.

**08.1 Kernbohrung 150-200mm/20-25cm**
Kernbohrung in der Wand aus Mauerwerk (Kalksandstein),
Erstellung der Kernbohrungen nur nach statischer Freigabe,
waagerecht, Bohrdurchmesser von 150 bis 200 mm,
Wandstärke über 20 bis 25 cm,
Bohrstellenhöhe über der Standebene, Höhe bis 3,5 m,
einschl. Lösen des Bohrkerns aus dem Gefüge und
Lagerung des anfallenden Kerns im Behälter des AN,
einschl. laden, transportieren, entsorgen,
die Entsorgungsgebühren werden vom AN übernommen,
einschl. aller erforderlichen Nebenarbeiten wie z.B.
Heranbringen und Absaugen von Betriebswasser,
Abdecken von Geräten, Aufstellen von Absperrungen unter der Bohrstelle.
Menge: 2,000 Stk

**08.2 Kernbohrung 201-250mm/20-25cm**
Leistung wie zuletzt in vollem Wortlaut beschrieben,
jedoch Bohrdurchmesser von 201 bis 250 mm,
Wandstärke über 20 bis 25 cm.
Menge: 5,000 Stk

**08.3 Schließen der Restöffnung Kernbohrung**
Schließen der Restöffnung Kernbohrung,
nach erfolgter Installation, in Gebäuden,
Wand, Wandstärke von 20 bis 25 cm,
Höhe bis 3,5 m,
äusserer Umfang der Fuge von 400 bis 800 mm,
Restspalt bis 10 mm mit Mörtel der Gruppe II, IIa, III, IIIa DIN 1053-1, ggf. Beton schließen, Mörteltiefen müssen geforderte Feuerwiderstandsdauer erfüllen.
Menge: 5,000 Stk

**08.4 Schließen der Restöffnung Kernbohrung**
Leistung wie zuletzt in vollem Wortlaut beschrieben,
jedoch Wandstärke von 20 bis 25 cm,
äusserer Umfang der Fuge von 900 bis 1200 mm.
Menge: 2,000 Stk

**08.5 Schließen der Restöffnung Kernbohrung,**
Schließen der Restöffnung Durchbruch,
nach erfolgter Installation, in Gebäuden,
Decke, Stärke von 20 bis 25 cm,
Höhe bis 3,5 m,
äusserer Umfang der Fuge von 401 bis 800 mm,
Restspalt bis 10 mm mit Mörtel der Gruppe II, IIa, III, IIIa DIN 1053-1, ggf. Beton schließen, Mörteltiefen müssen geforderte Feuerwiderstandsdauer erfüllen.
Menge: 7,000 Stk

**08.6 Schließen Restspalt BSK, Wand**
Schließen der Restöffnung / umlaufender Spalt,
um Brandschutzklappen,
nach erfolgter Installation, in Gebäuden,
Wand, Stärke von 20 bis 25 cm,
äusserer Umfang der Fuge 800 bis 1200 mm,
Restspalt: bis 50 mm,
Nasseinbau mit Mörtel der Klasse M2.5, M5 oder M10
nach EN 998-2, Gipsmörtel, ggf. Beton schließen,
Mörteltiefen müssen einer Wand- bzw. Deckendicke gemäß der geforderten Feuerwiderstandsdauer entsprechen,
eine maschinelle Verfüllung der konstruktiv umlaufend angelegten Spalte ist möglich.
Menge: 2,000 Stk

**08.7 Schließen Restspalt BSK, Decke**
Schließen der Restöffnung / umlaufender Spalt,
um Brandschutzklappen,
nach erfolgter Installation, in Gebäuden,
Decke, Stärke von 20 bis 25 cm,
äusserer Umfang der Fuge 400 bis 800 mm,
Restspalt: bis 50 mm,
Nasseinbau mit Mörtel der Klasse M2.5, M5 oder M10
nach EN 998-2, Gipsmörtel, ggf. Beton schließen,
Mörteltiefen müssen einer Wand- bzw. Deckendicke gemäß der geforderten Feuerwiderstandsdauer entsprechen,
eine maschinelle Verfüllung der konstruktiv umlaufend angelegten Spalte ist möglich.
Menge: 10,000 Stk

**08.8 Kernbohrung in der Decke**
Kernbohrung in der Decke aus Stahlbeton (Filigrandecke),
Erstellung der Kernbohrungen nur nach statischer Freigabe,
waagerecht, Bohrdurchmesser von 150 bis 200 mm,
Deckenstärke über 20 bis 25 cm,
Bohrstellenhöhe über der Standebene, Höhe bis 3,5 m,
einschl. Lösen des Bohrkerns aus dem Gefüge und
Lagerung des anfallenden Kerns im Behälter des AN,
einschl. laden, transportieren, entsorgen,
die Entsorgungsgebühren werden vom AN übernommen,
einschl. aller erforderlichen Nebenarbeiten wie z.B.
Heranbringen und Absaugen von Betriebswasser,
Abdecken von Geräten, Aufstellen von Absperrungen unter der Bohrstelle.
Menge: 3,000 Stk

**08.9 Schließen der Restöffnung Kernbohrung,**
Schließen der Restöffnung Kernbohrung,
nach erfolgter Installation, in Gebäuden,
Decke, Stärke von 20 bis 25 cm,
Höhe bis 3,5 m,
äusserer Umfang der Fuge von 401 bis 800 mm,
Restspalt bis 10 mm mit Mörtel der Gruppe II, IIa, III, IIIa DIN 1053-1, ggf. Beton schließen, Mörteltiefen müssen geforderte Feuerwiderstandsdauer erfüllen.
Menge: 3,000 Stk

**08.10 Herstellen einer Öffnung, 340x820mm**
Herstellen einer Öffnung / Durchbruch,
in der Innenwand, aus Mauerwerk (Kalksandstein),
Wandstärke 20 bis 25 cm,
Durchbruch: 340 x 820 mm,
Durchbruchhöhe über der Standebene, Höhe bis 3,5 m,
Lösen und Lagerung des anfallenden Materials im Behälter des AN,
einschl. laden, transportieren, entsorgen,
die Entsorgungsgebühren werden vom AN übernommen,
einschl. aller erforderlichen Nebenarbeiten.
Menge: 2,000 Stk

**08.11 Ausschnitt Trockenbauwand,**
Ausschnitt in Trockenbauwand herstellen,
mit Metallständer, beidseitig bekleidet,
Stützweite: < 1000 mm,
Wanddicke: < 200 mm,
für Luftleitungen,
Abmessungen: 150 x 150 mm oder Ø 150 mm,
einschl. fachgerechtes schließen nach Montage,
einschl. Einbau Wechselprofil bei Erfordernis,
Höhe bis 3,5 m.
Menge: 4,000 Stk

**08.12 Ausschnitt Trockenbauwand,**
Leistung wie zuletzt in vollem Wortlaut beschrieben,
jedoch Abmessungen: 200 x 100 mm.
Menge: 1,000 Stk

**08.13 Ausschnitt Trockenbauwand,**
Ausschnitt in Trockenbauwand herstellen,
mit Metallständer, beidseitig bekleidet,
Stützweite: < 1000 mm,
Wanddicke: < 200 mm,
für Sichtschutzgitter,
Abmessungen: 325 x 125 mm,
einschl. fachgerechtes schließen nach Montage,
Höhe bis 3,5 m.
Menge: 2,000 Stk

**08.14 Ausschnitt Trockenbauwand**
Ausschnitt in Trockenbauwand herstellen,
mit Metallständer, einseitig bekleidet,
Stützweite: < 1000 mm,
Wanddicke: < 200 mm,
für Einraumlüfter,
Abmessungen: 250 x 250 mm,
einschl. fachgerechtes schließen nach Montage,
Höhe bis 3,5 m.
Menge: 4,000 Stk

**08.15 Ausschnitt in Trockenbauwand**
Leistung wie zuletzt in vollem Wortlaut beschrieben,
jedoch für Lüftungsgitter,
Abmessungen: 125 x 125 mm,
einschl. fachgerechtes schließen nach Montage,
Höhe bis 3,5 m.
Menge: 4,000 Stk

**08.16 Ausschnitt in Trockenbauwand**
Leistung wie zuletzt in vollem Wortlaut beschrieben,
jedoch für Revisionsöffnung,
Abmessungen: 300 x 300 mm,
einschl. fachgerechtes schließen nach Montage,
Höhe bis 3,5 m.
Menge: 9,000 Stk

**08.17 Ausschnitt in Unterhangdecke**
Ausschnitt in Unterhangdecke herstellen,
Ausführung: GK-Decke,
für Luftleitung,
Abmessungen: < Ø 150 mm,
einschl. fachgerechtes schließen nach Montage,
Höhe bis 3,5 m.
Menge: 4,000 Stk

**08.18 Ausschnitt in Unterhangdecke**
Ausschnitt in Unterhangdecke herstellen,
Ausführung: Raster-Decke (625 x 625),
für Luftleitung,
Abmessungen: < Ø 150 mm,
einschl. fachgerechtes schließen nach Montage,
Höhe bis 3,5 m.
Menge: 1,000 Stk

**08.19 Ausschnitt in Unterhangdecke**
Ausschnitt in Trockenbauwand herstellen,
für Revisionsöffnung,
Abmessungen: 300 x 300 mm,
einschl. fachgerechtes schließen nach Montage,
Höhe bis 3,5 m.
Menge: 5,000 Stk

**08.20 Revisionsöffnung für den Unterdeckeneinbau,**
Revisionsöffnung für den Unterdeckeneinbau,
als Revisionsöffnung,
aus verzinktem Stahlblech, Blechstärke 0,75 mm,
Ausführung weiß RAL 9016,
Abmessung 300 x 300 mm,
für Einbau in GK-Decke,
mit gesoftetem Profil, mit Befestigungsmaterial,
Verriegelung durch Vierkantverschluss,
inklusive der gegebenenfalls benötigten zusätzlichen Verstärkungen der Unterkonstruktion.
Menge: 8,000 Stk

**08.21 Revisionsöffnung für den Vorwandeinbau,**
Revisionsöffnung für den Vorwandeinbau,
als Revisionsöffnung,
aus verzinktem Stahlblech, Blechstärke 0,75 mm,
Ausführung weiß RAL 9016,
Abmessung 300 x 300 mm,
für Einbau in Trockenbauwand,
mit gesoftetem Profil, mit Befestigungsmaterial,
Verriegelung durch Vierkantverschluss,
inklusive der gegebenenfalls benötigten zusätzlichen Verstärkungen der Unterkonstruktion.
Menge: 9,000 Stk

**08.22 Kernbohrung Wand herstellen,**
Kernbohrung in der Wand herstellen,
Erstellung der Kernbohrungen nur nach statischer Freigabe,
Ausführung aus Mauerwerk (Kalksandstein),
für Kabeldurchführungen,
waagerecht, Bohrtiefe über 20 bis 25 cm,
Bohrdurchmesser bis 15 mm,
einschl. Lösen des Bohrkerns aus dem Gefüge und
Lagerung des anfallenden Kerns im Behälter des AN,
Bohrstellenhöhe über der Standebene, Höhe bis 3,5 m.
Menge: 8,000 Stk

**08.23 Abschottung von Einzelkabeldurchführungen**
Abschottung von Einzelkabeldurchführungen durch klassifizierte Bauteile mit Brandschutzkitt und Silikon herstellen, Feuerwiderstandsdauer 90 Minuten,
in Wänden aus Mauerwerk und in Decken oder Wänden aus
Beton bzw. Stahlbeton.
Menge: 8,000 Stk

### Titel 09 Sonstige Leistungen

**09.1 Einrichten, Räumen und Vorhalten**
*** Pauschalposition
Einrichten und Räumen der Baustelle,
Vorhalten der Baustelleneinrichtung für sämtliche in
der Leistungsbeschreibung aufgeführten Leistungen.
Der AN übernimmt auf eigene Kosten in Absprache
mit dem AG die Organisation und Beschaffung von
erforderlichem Gelände, Lagerräume u. -plätze,
Sanitäreinrichtungen und Arbeitsräumen.
Nach Beenden der Baumaßnahme ist der frühere
Zustand wieder herzurichten.
Für die Einleitung von Abwasser sowie die
Bereitstellung von Bauwasser und Elektroenergie sowie
anderer erforderlicher Medien hat der AN in eigener
Verantwortung in Abstimmung mit dem AG
die techn. Voraussetzungen zu schaffen.
Die Kosten dafür einschließlich der Entnahmen
der Medien trägt der AN.
Die erforderlichen Zähleinrichtungen sind durch den AN
vorzusehen.
Menge: 1,000 psch

**09.2 Arbeitsbühne, fahrbar,**
Arbeitsbühne, fahrbar,
bis 5 m² Grundfläche,
auf- und abbauen, bereitstellen, vorhalten,
als Hilfsmittel für die Montage,
mittels Hubarbeitsbühne, Rollrüstung, Montagegerüst,
Aufstellen in Gebäuden,
Arbeitshöhenbereich bis 3,5 m,
für die Ausführungszeit, während der Arbeitszeit,
Standzeit: 1 Woche (5 Werktage).
Menge: 1,000 Stk

**09.3 Standzeitverlängerung für Arbeitsbühne, fahrbar,**
Standzeitverlängerung für Arbeitsbühne, fahrbar,
Standzeitverlängerung: 1 Woche (5 Werktage).
Menge: 5,000 Stk

**09.4 Funktionsmessung für Lüftungsanlage durchführen,**
*** Pauschalposition
Funktionsmessung für Lüftungsgeräte, Lüftungsbauteile:
für gesamten Leistungsbereich in Teilabschnitten durchführen,
alle Messwerte werden dokumentiert und in einem Soll-Istvergleich zusammengestellt,
gemessen wird:
- der Luftvolumenstrom
- der Schallpegel
die zum Nachweis von Funktionen und Verteilung erforderlichen Hilfmitteln (z.B. Rauchproben) stellt der AN, die Messgeräte sind vom AN zur Verfügung zu stellen.
Menge: 1,000 psch

**09.5 Inbetriebnahme der Lüftungsanlagen,**
*** Pauschalposition
Inbetriebnahme der Lüftungsanlagen,
für den gesamten Leistungsbereich:
Anlage innenliegende WC-Räume EG+OG
Anlagen Kopierraum EG+OG
Anlage Kassenraum EG
Anlagen Beratungsräume EG+OG
Anlagen Teeküche EG+OG
Anlage Trauzimmer EG
u.a. Überprüfung des ordnungsgemäßen Einbaus, sowie der elektrischen Anschlüsse der Feldgeräte und der elektrischen Anschlüsse am Schaltschrank/Regler,
Funktionsprüfung der im Lieferumfang enthaltenen Sensoren, Gebern und Stelleinrichtungen,
Installation der Regel-Programme, Konfiguration der Regler, Parameteranpassung an die Betriebsbedingungen der Anlage,
Einbaulage der Ventile und deren hydraulische Schaltung, Heizregister, Sicherheits-, Verriegelungs- sowie Klappenfunktionen überprüfen. Einstellen der Sollwerte, Ermittlung der Parameter, Todzeiten usw. Überprüfen des dynamischen Betriebsverhaltens, Funktionsprüfung der Regelgeräte, Funktionskontrolle der Regelkreise,
gegebenenfalls unter Einbezug Inbetriebnahme der Lüftungsgeräte durch Werkskundendienst des Herstellers
(Kalkulation in EP berücksichtigen),
Erstellung eines Protokolls über die verrichteten Arbeiten.
Menge: 1,000 psch

**09.6 Übergabe der Anlage an den Betreiber,**
*** Pauschalposition
Übergabe der Anlage an den Betreiber,
Einweisung von Personen (mind. 2 Personen)
in die Bedienung der Lüftungsanlagen,
für den gesamten Leistungsbereich.
Über die Einweisung ist ein Protokoll anzufertigen.
Das Protokoll ist vom AG zu unterschreiben und muss zur
Abnahme vorliegen.
Menge: 1,000 psch

**09.7 Teilnahme, Beistellung von Fachpersonal zur Abnahme**
Teilnahme, Beistellung von Fachpersonal zur Abnahme
der Lüftungsanlagen durch einen unabhängigen, zugelassenen Sachverständigen, Schornsteinfegermeister o.ä.,
die Beauftragung erfolgt durch den Auftraggeber.
Menge: 4,000 h

**09.8 Teilnahme, Beistellung von Fachpersonal Hygiene-Erstinspektion**
Teilnahme, Beistellung von Fachpersonal für die Hygiene-Erstinspektion der Lüftungsanlagen durch ein zugelassenes Unternehmen,
die Beauftragung erfolgt durch den Auftraggeber.
Menge: 6,000 h

*Hinweis: Nach DIN 2403 sollen in Betrieben aller Art, die Rohrleitungen*
Nach DIN 2403 sollen in Betrieben aller Art, die Rohrleitungen nach dem Durchflussstoff durch farbige Schilder deutlich gekennzeichnet sein. Diese Rohrkennzeichnung trägt zur wirksamen Unfallverhütung, Vermeidung von Gesundheitsschäden und zur Brandbekämpfung bei. Die Schilder mit Pfeilen für die Durchflussrichtung enthalten die Bezeichnung der Durchflussstoffes oder ein hierfür festgelegtes Kennzeichen und wenn nötig die entsprechenden Gefahrensysmbole. Sie sollten an den Rohr- / Luftleitungen gut sichtbar angebracht werden. Sie ersetzen Bedienungsschilder nicht.

**09.9 Fliessrichtungspfeil Zuluft,**
Fliessrichtungspfeil Zuluft,
mit Standard-Stoffbezeichnungen,
Kennzeichnung für Durchflussstoff und Fließrichtung,
durch Schutzlaminat extrem UV-resistent, kratz- und abriebfest, beständig gegen Chemikalien, Temperatur- und Umwelteinflüsse,
für jede Fließrichtung einsetzbar, Pfeilspitzen in beide Richtungen,
Material: Polyesterfolie, laminiert,
Temperaturbereich: -40°C bis +120°C,
Farben: gemäß DIN EN 13779, 1 Behandlungsfunktion,
Kennfarbe: rot,
Abmessung: 26 x 200 mm.
Menge: 4,000 Stk

**09.10 Fliessrichtungspfeil Zuluft,**
Leistung wie zuletzt in vollem Wortlaut beschrieben,
jedoch für Zuluft, 2 oder 3 Behandlungsfunktionen,
Kennfarbe: blau.
Menge: 4,000 Stk

**09.11 Fliessrichtungspfeil Frischluft,**
Fliessrichtungspfeil Frischluft,
mit Standard-Stoffbezeichnungen,
Kennzeichnung für Durchflussstoff und Fließrichtung,
durch Schutzlaminat extrem UV-resistent, kratz- und abriebfest, beständig gegen Chemikalien, Temperatur- und Umwelteinflüsse,
für jede Fließrichtung einsetzbar, Pfeilspitzen in beide Richtungen,
Material: Polyesterfolie, laminiert,
Temperaturbereich: -40°C bis +120°C,
Farben: gemäß DIN EN 13779, 1 Behandlungsfunktion,
Kennfarbe: grün,
Abmessung: 26 x 200 mm.
Menge: 4,000 Stk

**09.12 Fliessrichtungspfeil Abluft,**
Leistung wie zuletzt in vollem Wortlaut beschrieben,
jedoch für Abluft, Kennfarbe: gelb.
Menge: 4,000 Stk

**09.13 Fliessrichtungspfeil Fortluft,**
Leistung wie zuletzt in vollem Wortlaut beschrieben,
jedoch für Fortuft, Kennfarbe: braun.
Menge: 4,000 Stk

**09.14 Bezeichnungsschild aus Kunststoff Beschriftung nach Angabe AG zweizeilig**
Bezeichnungsschild aus Kunststoff, Größe 100 x 50 mm,
mit dauerhafter Beschriftung,
Farbe und Beschriftung nach Angaben des Auftraggebers, einschl. Befestigung,
Beschriftung zweizeilig
Menge: 10,000 Stk

**09.15 Dokumentation/Revisionsunterlagen**
*** Pauschalposition
Erstellen von Dokumentation- / Revisionsunterlagen
über alle vom AN tatsächlich ausgeführten Leistungen
Übergabe 1x in digitaler Form und 1x in Papierform
im Stehordner beschriftet mit Inhaltsverzeichnis,
in deutscher Sprache und 4 Wochen vor der Abnahme dem Auftraggeber zur Prüfung zu übergeben,

(Baumusterzulassungen, sonst. Prüf- und Zulassungsbescheinigungen, Werksabnahmezeugnisse, Eignungs-
und Gütenachweise udgl.)
Sie beinhalten u.a.:

-  Revisions- und Montagezeichnungen im Maßstab 1:50,
  mit allen während der Bauzeit durchgeführten
  Änderungen, Kennzeichnung als Revisionszeichnung

-  Anlagenbeschreibung mit Bedienungs- und
  Wartungsanweisung und Hinweise auf behördliche
  Überwachungspflicht

-  detaillierte Nutzungs-, Wartungs- und
  Pflegeanleitungen für
  alle relevanten Produkte und Bauteile

-  Unfallverhütungsvorschriften

-  Herstellerbescheinigung über fachgerechte
  Ausführung der Lüftungsanlage

-  Herstellerbescheinigung für Wand- und Deckendurchführung in brandschutzgerechter Ausführung

-  Herstellerbescheinigung über die fachgerechte
  Ausführung der Dämmung

-  Abnahmeprotokolle behördlicher Stellen, soweit
  diese vorgeschrieben sind
  (z.B. Sachverständiger, Bezirksschornsteinfegermeister)

-  Messprotokoll für die Lüftungsanlage
Menge: 1,000 psch

### Titel 10 Stundenlohnarbeiten

*Hinweis: Verrechnungssatz für Arbeitskraft*
Für eventuell erforderliche Arbeiten, die nicht im
Leistungsverzeichnis erfasst sind und gegen Nachweis zur Ausführung kommen, werden wie folgt berechnet:
Sämtliche Aufwendungen für die jeweilige Arbeitskraft,
wie der tatsächliche Lohn mit allen Zuschlägen für
Gemeinkosten. Lohn- und Gehaltskosten sowie Überstundenzuschläge sind einzurechnen.
Gesondert verrechnet werden tarifliche Festlegungen wie
Nacht-, Sonntags- und Feiertagsarbeiten.

**10.1 Stundenlohn Meister**
*** Stundenlohnarbeiten
Stundenlohn Meister wie oben beschrieben
Menge: 5,000 h

**10.2 Stundenlohn Vorarbeiter**
*** Stundenlohnarbeiten
Stundenlohn Vorarbeiter wie oben beschrieben
Menge: 5,000 h

**10.3 Stundenlohn Facharbeiter**
*** Stundenlohnarbeiten
Stundenlohn Facharbeiter wie oben beschrieben
Menge: 5,000 h

**10.4 Stundenlohn Helfer**
*** Stundenlohnarbeiten
Stundenlohn Helfer wie oben beschrieben
Menge: 10,000 h

### Titel 11 Wartung

**11.1 Wartung der Lüftungsanlagen**
*** Bedarfsposition ohne GB
Jährliche Wartungsleistung während der Garantie-/Gewährleistungszeit
Wartung / Jahr der Lüftungsanlagen (im LV angebotenen Anlagenteile) über den Zeitraum der Gewährleistung
von 4 Jahren.
Wartungsintervalle richten sich nach gültigen Normen bzw. Herstellervorgaben.

Wartungsintervall ist anzugeben:

.....  jährlich

.....  4 x jährlich

.....  ..................

vom Bieter einzutragen

Für die Wartung wird ein gesonderter Vertrag geschlossen.
Vertragsbeginn ist das Datum der Abnahme.
Menge: 1,000 Jahr
